# IT-Erneuerung und Modernisierung-DHM Mitte
Angebotsaufforderung (GAEB DA XML 3.3, DA83)
Projekt: 07057
Währung: EUR
Bieterkommentare zugelassen: ja
Vergabeart: Offenes Verfahren
Auftraggeber: BBR Dienstsitz Berlin, Bundesamt für Bauwesen und Raumordnung, Straße des 17. Juni 112, 10623 Berlin, D, Telefon 030-18 401 0; Vergabenummer: 350-26
Erstellt mit: GXML Toolbox V3.3 R20230829, iTWO_64 V25.0.650, 19.03.2026

## Allgemeine Vorbemerkungen
Allgemeine Vorbemerkungen
Bei der Ausführung sind die folgenden Hinweise zu beachten und, sofern keine Hinweise auf Positionen des Leistungsverzeichnisses erfolgen, kalkulatorisch in dem Gesamtangebot des Bieters mitzuerfassen.

Nachfolgend werden folgende Abkürzungen verwendet:

AG: Auftraggeber
AN: Auftragnehmer
NU: Nachunternehmer
OÜ: Objektüberwachung des Auftraggebers
BE: Baustelleneinrichtung

1. Grundlagen
Bei der Leistungserbringung des AN gelten
- alle zum Ausführungszeitpunkt gültigen Normen,
- die allgemein anerkannten Regeln der Technik,
- Herstellervorschriften und bauaufsichtliche Zulassungen der
  eingesetzten Baustoffe / Produkte / Gerätschaften,
- UVV der Bau-Berufsgenossenschaft (Bau-BG).
Alle im Leistungsverzeichnis aufgeführten Spezifikationen verstehen sich als Ergänzung der oben genannten Regelwerke.

2. Ziel der Maßnahme
Die technischen Anlagen müssen nach einer Betriebszeit von 20 Jahren komplett erneuert werden. Das betrifft u.a. die für den Museumsbetrieb unabdingbare Klimatechnik, die Gesamtheit der sicherheitstechnischen Anlagen, die Beleuchtung sowie die IT-Infrastruktur. Diese Erneuerung umfasst auch technische Anpassungen an heutige Erfordernisse eines modernen Museumsbetriebes und an die neue ständige Ausstellung. Da die Baumaßnahmen sowohl Decken, Wände und Böden im Inneren des denkmalgeschützten Zeughauses betreffen, wurde das Gebäude beräumt.
Neben der kompletten Erneuerung der technischen Anlagen wird die Sanierung zudem genutzt, um die Besucherfreundlichkeit, Barrierefreiheit und Energieeffizienz des Gebäudes zu verbessern. So werden unter anderem ein zweiter Besuchereingang und zusätzliche Toiletten geschaffen, die Wegeführung angepasst und ein neuer Kinder- und Familienbereich eingerichtet.

3. Angaben zum Gebäude
3.1. Geschichte
Das Zeughaus liegt an der Straße Unter den Linden, ist der älteste erhaltene Bau an dieser Straße und gilt als bedeutendster Barockbau Berlins. Es bildet heute einen Teil des Gebäudeensembles des Deutschen Historischen Museums, zusammen mit der Ausstellungshalle und dem Verwaltungsgebäude.
Zwischen 1695 und 1730 wurde das Zeughaus nach Plänen von Johann Arnold Nering, Martin Grünberg, Andreas Schlüter und Jean de Bodt als Waffendepot errichtet. Im Zuge des Umbaus zu einem Museum mit Ruhmeshalle im Jahr 1880 wurde in der Mitte des Nordflügels eine Kuppel errichtet, der Innenhof mit einem Glasdach versehen und mit einer doppelläufigen Freitreppe ergänzt.
Nach schwerer Beschädigung im Zweiten Weltkrieg erfolgte von 1949 bis 1967 der Wiederaufbau und die Eröffnung als Museum für Deutsche Geschichte, dem heutigen Deutschen Historischen Museum (DHM).
1999-2003 wurde das Zeughaus nach den Plänen des Berliner Architekten Winfried Brenne umfangreich umgebaut und saniert.  Im Jahr 2003 gestaltete der Architekt leoh Ming Pei mit dem Stuttgarter Ingenieurbüro Schlaich, Bergermann und Partner wieder eine Überdachung aus Glas für den Innenhof mit einer Grundfläche von 1.800 m² und im Nordflügel den Verbindungsgang und die Erweiterung zur Ausstellungshalle. Seit 2005 befinden sich im Zeughaus die Dauerausstellung des Deutschen Historischen Museums, ein Museumscafé, ein Museumsladen sowie das Zeughauskino.

3.2 Konstruktion Zeughaus
Nach dem 2. Weltkrieg waren vom Zeughaus nur die Außenwände aus verputztem massivem Ziegelmauerwerk und die Bodenplatte im Erdgeschoss aus Beton und Zement mit verschiedenen Oberbelägen erhalten.
Der Wiederaufbau erfolgte von 1949 bis 1967. Die tragenden Elemente im Inneren konnten nicht erhalten bleiben und wurden bei dem Wiederaufbau durch eine Stahlkonstruktion ersetzt. Diese neue Konstruktion wurde in die Hülle hineingestellt, wobei die Stützen möglichst nah am Mauerwerk positioniert wurden. Das historische Pfeiler-Pilaster-System wurde beibehalten. Anschließend wurden die Stahlträger mit Betonfertigteilen ausgefacht. Die Decken über Erdgeschoss und über 1. Ober- geschoss wurden als "Menzel L-Decken" erstellt. Sowohl die Bodenplatte als auch die Geschossdecken erhielten einen Estrich. Die Dachkonstruktion besteht aus einem Stahlrahmen, auf dem Betonteile verlegt wurden. Anschließend wurden die Dachflächen gedämmt, abgedichtet und erhielten eine Kupferblecheindeckung. Abgehängte Deckenkonstruktionen bestehen hauptsächlich aus den bereits in den 1950er Jahren eingebauten Rabitzkonstruktionen. In Bereichen, die während der Sanierung um 2000 stark umgestaltet wurden oder eine hohe Installationsdichte aufweisen, wurden Abhangdecken aus Gipskarton eingebaut.
Die Wandoberflächen sind verputzt, teilweise mit Putzstärken von 20 bis 50mm. Im Rahmen der Sanierung von 1999-2003 wurden für die Versorgungsleitungen der neu eingebauten haustechnischen Anlagen Vorsatzschalen aus Hochlochziegelmauerwerk vor den Innenwänden errichtet.
Die Oberflächen wurden im Rahmen der Sanierung von 1994 bis 2004 umfassend grunderneuert. Lediglich in einzelnen Bereichen des Erdgeschosses sind die Beläge aus der Zeit des Wiederaufbaus in den 50er Jahren, die als "bauzeitlich" bezeichnet werden, erhalten bzw. wurden gesammelt und erneut verlegt, so z.B. in der Eingangshalle, im Foyer-Bereich und in den öffentlichen WC-Räumen im Erdgeschoss.
Im Erdgeschoss sind die Bodenflächen größtenteils mit den oben beschriebenen Bestandsplatten oder mit im Rahmen der Sanierung neu eingebauten quadratischen Natursteinplatten belegt. Nur vereinzelt gibt es Parkettböden (Restaurant, Studio), Teppichbelag (Kino) oder Linoleum (Treppenhaus).
Im 1. Obergeschoss wurde im Rahmen der Sanierung Parkettboden aus massiven Eiche-Einzelstäben verlegt. Die Wandoberflächen sind verputzt, teilweise mit Putzstärken von
20 bis 50mm; die Stützen in der Eingangshalle und im 1. Ober- geschoss sind mit Travertin verkleidet.
Auch das Dachgeschoss wurde im Rahmen der Sanierung 1999 bis 2003 umgebaut und umstrukturiert. Es entstanden verschiedene Buch- und Filmarchive sowie Büroflächen und Serverräume des Museums.
Die Wände bestehen im Dachgeschoss aus einer Mischbauweise aus Ziegelmauerwerk, Stahl und Beton, mit neu eingezogenen Gipskartonwänden. Abgesehen von den Technikbereichen wurden an allen Decken neue abgehängte Trockenbaukonstruktionen eingebaut.

3.3 Denkmalschutz
Das Zeughaus gilt aus denkmalpflegerischer Sicht als  Einzeldenkmal.
Infolge der Tätigkeiten in einem denkmalpflegerisch hochwertigen Umfeld müssen alle Maßnahmen in enger Abstimmung mit der OÜ ausgeführt werden.
Für die Arbeiten darf seitens des AN nur Personal eingesetzt werden, das über die nötige Sach- und Fachkunde für Arbeiten an denkmalgeschützten Bestandsgebäuden verfügt. Der AN hat alle auf der Baustelle eingesetzten Mitarbeiter über die Besonderheiten der Ausführung und die Anweisungen der OÜ zu unterrichten sowie für die jeweiligen Arbeiten qualifiziertes und zuverlässiges Personal einzusetzen.
Insofern obliegt dem AN eine besondere Sorgfaltspflicht und Kontrolle des eigenen Personals.

3.4 aktuelle Nutzung, siehe auch WBVB 10.10
Das Zeughaus ist ein Teil des in Betrieb befindlichen DHM. Bereiche des Zeughauses wie u.a. das Dachgeschoss werden weiterhin genutzt. Daher sind Leitungen nicht vollständig freigeschaltet und Medien nicht komplett getrennt. Bei den im Folgenden abgefragten Leistungen handelt es sich grundsätzlich um Rückbauarbeiten bzw. Teilabbruchmaßnahmen. Unter anderem aufgrund der Tatsache, dass das Gebäude noch in Nutzung ist, haben diese mit der entsprechenen Sorgfalt zu erfolgen.

4. Angaben zur Baustelle
4.1 Lage der Baustelle, Zufahrtsmöglichkeiten
Das Deutsche Historische Museum befindet sich im Zentrum von Berlin, im Bezirk Mitte, und liegt an der Straße Unter den Linden.
Anschrift:
Deutsches Historisches Museum
Unter den Linden 2
10117 Berlin
Die Zufahrt zu den Zugängen bzw. zu der dem Gebäude gegenüberliegenden BE erfolgt über die Straße "Hinter dem Gießhaus".

4.2 BE-Fläche, Anlieferung
Innerhalb der Baustelleneinrichtung existieren nur äußerst begrenzte Flächen zur Zwischenlagerung von Maschinen und Material. Alle zur Durchführung der Arbeiten erforderlichen Baumaschinen sowie sperrige Bauelemente und Baustoffe sind durch den AN termingerecht anzuliefern, zu verarbeiten und soweit zutreffend wieder abzufahren, entsprechend einer "just-in-time-Logistik".

4.3 Für den Verkehr freizuhaltende Flächen
Zwischen dem Gebäude und der BE-Fläche verläuft die nicht sehr stark befahrene Straße "Hinter dem Gießhaus". Zum jetzigen Zeitpunkt geht der Bauherr davon aus, dass für die Transporte zwischen Gebäude und der BE-Fläche keine Sperrung der Straße erforderlich wird.
Sollte der AN öffentliche Flächen zur Durchführung seiner Leistungen benötigen, hat er diese eigenverantwortlich und auf seine Kosten zu beantragen, genehmigen zu lassen und gemäß den jeweiligen Auflagen der Ordnungsbehörden zu nutzen. In jedem Fall wäre dies im Vorfeld mit der OÜ, dem Bauherren und dem Nutzer abzustimmen und kann nicht ohne Zustimmung des Bauherren erfolgen.

4.4 Lage, Art und Bedingungen zu Bauwasser und Baustrom
Bauseits werden pro Geschoss je vier Baustromunterverteiler mit entsprechenden Zähleinrichtungen, angeordnet jeweils in den Eckbereichen des Gebäudes, aufgestellt und vorgehalten. Der Bauherr erhebt keine Umlagen für den Baustrom (siehe auch WBVB 10.04).
Alle Arbeitsbereiche liegen in Gebäudeteilen, die tagsüber natürlich belichtet werden. Eine allgemeine Grundbeleuchtung der Verkehrswege ist vorhanden. Für die Beleuchtung einzelner Arbeitsbereiche hat der AN selbst zu sorgen.
Bauwasser ist im Gebäude nicht vorhanden. Wasser steht nur außerhalb des Gebäudes im Bereich der Baustelleneinrichtung zur Verfügung.

4.5 Lage und Ausmaß der dem AN für die Ausführung seiner Leistungen zur Mit-/Benutzung überlassenen Flächen und Räume
Im Gebäude können dem AN keine abgeschlossenen Räume für die Lagerung von Arbeitsgeräten zur Verfügung gestellt werden. Material- und Mannschaftscontainer können gemäß den entsprechenden Angaben in den WBVB 10.03 zur Verfügung gestellt werden.
Im Rahmen der Rückbaumaßnahmen können die zurückgebauten Materialien jeweils abschnittsweise im Gebäude, unter Beachtung der zulässigen Lasten, zwischengelagert werden, bis diese dann jeweils gesammelt zur BE transportiert werden.
Gleiches gilt für die zu demontierenden Bauteile, die zur Zwischenlagerung an anderer Stelle abtransportiert werden sollen.
Die Sammelcontainer für die rückgebauten Materialien sind im Bereich der temporären Lagerfläche S2 und G2 zu platzieren. Der nördliche Bereich in den Abmessungen ca. 5,00 x 33,00m, steht für die AN der vorgezogenen Maßnahmen zur Verfügung. Der Bereich muss, sofern alle jetzt vorgesehenen Lose getrennt vergeben werden, in Abstimmung zwischen den drei AN genutzt werden. Der südliche, kleinere Teil wird durch das DHM genutzt.
Außerhalb von Absperrungen darf kein Material gelagert werden. Notwendige Fluchtwege und Rettungszufahrten dürfen nicht verstellt werden, so dass jederzeit der freie Zugang gewährleistet ist. Das gilt selbstverständlich auch im Gebäude. Alle vorhandenen Feuerwehrzufahrtswege sind ständig freizuhalten. Vorsichtsmaßnahmen gegen Entstehung und Ausbreitung von Bränden sind zu beachten (siehe Anlage 12).

4.6 Zugang zur Baustelle
Den Zutritt zur Baustelle erhalten nur diejenigen Personen, die nachweislich über die Inhalte der Sicherheits- und Arbeitsschutzdokumention sowie Verhaltensregeln unterwiesen und durch ihre Unternehmensleitung bei der OÜ angemeldet wurden. Die Anmeldung hat durch den AN mindestens eine Woche  vor Tätigkeitsbeginn - unter Zuhilfenahme des entsprechenden Anmeldeformulars - zu erfolgen (Formblätter werden rechtzeitig vor Beginn der Arbeiten überreicht).
Zu den vorgenannten Punkten 4.1- 4.7 siehe auch  Baustelleneinrichtungsplan:
DHM_07057_D10117UHMXX00A391_BE001_20251120_01v01

5. Plananhang / Anlagen
siehe Planliste und Anlagenverzeichnis

## Hinweise Rückbauarbeiten
Hinweise Rückbauarbeiten
Gegenstand dieser Ausschreibung ist die Ausführung von
Abbruch- und Rückbauarbeiten - DIN 18459 -; hier im Speziellen:
Bauteilöffnungen in Decken- und Wandflächen, Rückbau von Akustikverkleidungen, Bodenbelägen, Lüftungsgittern. Hierdurch soll die Möglichkeit gegeben werden, im Vorfeld der Hauptmaßnahme Maßdifferenzen, widersprüchliche Informationen und offene Fragen zwischen der Planungsgrundlage (Bestandspläne) und der Situation vor Ort zu verringern.
Bei der Ausführung sind die folgenden Hinweise zu beachten und, sofern keine Hinweise auf Positionen des Leistungsverzeichnisses erfolgen, kalkulatorisch in dem Gesamtangebot des Bieters mitzuerfassen.

1. Allgemein
Der AN hat zu berücksichtigen, dass die Arbeiten in enger Abstimmung mit den weiteren, am Bau Beteiligten durchzuführen sind. Vor Beginn der Arbeiten findet ein Abstimmungsgespräch mit der OÜ, ggf. dem AN weiterer beteiligter Gewerke und dem AN statt.
Zum Zeitpunkt der Leistungserbringung des AN sind auf dem Baugelände ggf. weitere Unternehmen tätig. Die Leistung vorgezogener Rückbau und Abbruch wird in drei Lose aufgeteilt.
Folgende Einzellose werden gebildet:
- Rückbau Einbauteile, Parkett und Schutzmaßnahmen
- Rückbau Naturstein
- Bauteilöffnungen
Maßangaben innerhalb der Positionstexte und der Positionsskizzen sind, auch wenn dies nicht gesondert vermerkt ist, "ca.-Angaben".
Ausführungsbeschreibungen und Positionstexte im Leistungsverzeichnis, die Bezug auf vorangegangene Ausführungsbeschreibungen bzw. Positionen nehmen, beinhalten jeweils nur die zur Bezugsquelle veränderte Ausführung als ergänzende Angabe. Ansonsten gilt die Ausführungsbeschreibung, auf die Bezug genommen wird.

2. Demontage-, Rückbau- und Abbrucharbeiten und Schutzmaßnahmen
Alle Arbeiten müssen generell - soweit möglich - lärm- und staubarm vollzogen werden. Die Freisetzung von Wasser während der Arbeiten im Gebäudeinneren ist generell verboten. Während der Ausführung seiner Arbeiten hat der AN stets darauf zu achten, dass keine Schäden oder Verunreinigungen durch unsachgemäße Arbeiten auftreten können.
Laut Bundes-Immissionsschutzgesetz (BImSchG) sind Baustellen derart zu errichten und zu betreiben, dass schädliche Umwelteinwirkungen verhindert werden, die nach dem Stand der Technik vermeidbar sind. Nach dem Stand der Technik unvermeidbare schädliche Umwelteinwirkungen sind auf ein Mindestmaß zu beschränken.
Der Abbruch und Rückbau ist so durchzuführen, dass die gesetzlichen Anforderungen des § 22 BImSchG und der
AVV Baulärm sowie die Lärm- und Vibrations-Arbeitsschutz- verordnung und TRLV Lärm eingehalten werden.
Maschinen und Geräte sind mit einer wirksamen Absaugung zu versehen, Stäube sind an der Entstehungsstelle möglichst vollständig zu erfassen und gefahrlos zu entsorgen. Die Ausbreitung des Staubs auf unbelastete Arbeitsbereiche ist, soweit technisch möglich, zu verhindern. Ablagerungen sind zu vermeiden. Zur Beseitigung nicht vermeidbarer Ablagerungen sind saugende Verfahren anzuwenden. Einrichtungen zum Abscheiden und Erfassen von Stäuben müssen dem Stand der Technik entsprechen und sind regelmäßig zu warten und zu überprüfen.
Sofern im Rahmen der Rückbaumaßnahmen Flexarbeiten erforderlich werden, sind diese auf ein Minimum zu reduzieren und so auszuführen, dass keine angrenzenden Bestandsbauteile beschädigt werden. Dabei sind die Richtlinien für das Schweißen und brandgefährliche Arbeiten zu beachten. Schweißarbeiten sind vor Ausführung der Leistung über den Schweißerlaubnisschein (Anlage 13) beim AG anzumelden.
Hinsichtlich des vorbeugenden Brandschutzes ist das Merkblatt "Brandschutz auf Baustellen" der Berliner Feuerwehr zu beachten (Anlage 12).
Der Abtransport der demontierten Bauteile soll in größtmöglichen Chargen erfolgen, um Gefahren von Beschädigungen des Hauses so gering wie möglich zu halten. Schuttrutschen sind nicht zulässig.
Es ist generell bei der Ausführung der Arbeiten und im Speziellen bei der Zwischenlagerung von Abbruchmaterial zu berücksichtigen, dass im
1. Obergeschoss und im Dachgeschoss eine Verkehrslast von p = 5 kN/m2 nicht überschritten werden darf.
Horizontale und vertikale Transportwege sind den beigelegten Planunterlagen zu entnehmen. Die Angabe zu den jeweiligen Ausführungsorten finden sich in den betreffenden Hinweisen, Ausführungsbeschreibungen oder Positionen.
Die Aufstellung der Container und/oder Sammelbehälter erfolgt in der dafür vorgesehenen BE-Fläche, gegenüber der Pforte West 2.
Ein Großteil der zu demontierenden Elemente - die Einzellose Rückbau Einbauteile, Parkett und Schutzmaßnahmen bzw. Rückbau Naturstein betreffend - soll zum Wiedereinbau zwischengelagert werden. Hierfür müssen die Bauteile sorgfältig kartiert, verpackt und beschriftet werden.
Die zu packenden Paletten werden durch den AN zum Einlagerungsort transportiert. Der Bauherr hat zu diesem Zweck eine Lagerhalle angemietet.
Alle Elemente zur Lagerung des Materials (Paletten, A-Böcke, etc.) werden Eigentum des AG. Dies ist in die jeweiligen Positionen einzukalkulieren.
Sämtliche eingesetzten Holzwerkstoffe, wie z.B. OSB-Platten müssen der  Emissionsklasse E1 entsprechen.

3. Entsorgung
Der AN hat das entstehende Abbruchmaterial zu zerkleinern, zu sortieren und zu trennen. Der Abfallschlüssel nach AVV (Abfallverzeichnis-Verordnung) erfolgt nach Wahl des AN, in Abhängigkeit von dem jeweiligen Abbruchmaterial. Es wird von einer möglichst sortenreinen Fraktionierung der ausgeschriebenen Abfälle ausgegangen. Die Entsorgung der jeweiligen Fraktionen ist nachzuweisen. Für sämtliche Gebühren im Zusammenhang mit der Entsorgung, einschließlich Kipp- und Deponiegebühren, kommt der AN auf. Die Entsorgungsleistung beinhaltet als Komplettleistung alle ggf. erforderlichen Zwischentransporte auf der Baustelle, das Beladen, den Transport zur gewählten Entsorgungsanlage und die ordnungsgemäße Entsorgung der Abfälle sowie alle Nebenkosten, die sich aus Verwiegung, Gestellung und Vorbereitung der Verbleibsdokumente u.a. ergeben. Während des gesamten Bauvorhabens ist eine abfallwirtschaftliche Dokumentation zu erstellen, die alle Abgänge von Abfällen aus der Rückbaumaßnahme lückenlos nachweist. Hierfür sind die unter Titel 02 aufgeführten Hinweise zu Abbrucharbeiten und Bauabfällen und das Formblatt 241 - Abfall zu beachten.

4. Reinigung
Alle Bereiche, in welchen Leistungen erbracht werden, sind spätestens mit Abschluss der Leistung besenrein zu hinterlassen. Sofern erforderlich, ist dies arbeitstäglich durchzuführen. Dies gilt auch für die dem AN zur Verfügung gestellte Baustelleneinrichtungsfläche vor dem Gebäude und insbesondere für alle Transportwege innerhalb und außerhalb des Gebäudes. Diese sind umgehend nach erfolgten Transporten zu reinigen.

## 350-26 Abbruch- u. Rückbauarbeiten DIN 18459, Tischlerarbeiten DIN 18355
Datum: 19.03.2026

### Titel 1 Baustelleneinrichtung

#### Untertitel 1.1 Baustelleneinrichtung

**1.1.10 Schwenkspindel-Tischfräsmaschine**
Schwenkspindel-Tischfräsmaschine
Aufstellen, einer Schwenkspindel-Tischfräsmaschine mit horizontalem Sägeblatt incl. Absaugung zum Abfräsen der PU-Kleberschicht von den Parkettstäben wie in Ausführungsbeschreibung 4.1 beschrieben, einschl. Rückbau und Abtransport nach Abschluss der Arbeiten.
Die Maschine ist im ersten Obergeschoss auf zustellen. Der im Gebäude vorhandene Aufzug Achse 1-2 / L-M kann für den Transport genutzt werden.
Erforderlicher Sägeblatt-Tausch aufgrund Verschleiß ist einzurechnen.
Menge: 1,000 St

**1.1.20 Gebrauchsüberlassung Tischfräsmaschine**
Gebrauchsüberlassung für vorbeschriebene
Schwenkspindel-Tischfräsmaschine
Positionsmenge = Produkt aus
1 Stück
(Gebrauchsüberlassungsmenge)
mal
20 Wochen
(Gebrauchsüberlassungsdauer)
Menge: 20,000 StWo

**1.1.30 Aufbauen fahrbares Gerüst Stahlrohr 2kN/m2 2Lagen H 5m**
STLB-Bau 2025-10 001
Aufbauen fahrbares Gerüst,
Stahlrohrkupplungsgerüst DIN 4420-3, Lastklasse 3 (2 kN/m2), 2 genutzte Gerüstlagen, Höhe der obersten Gerüstlage 5 m, im Gebäude, Arbeitsfläche bis 5 m2, Gerüstlagen mit allseitigem Seitenschutz.
Menge: 8,000 St
Leistungsbereichkatalog: 001

**1.1.40 Umsetzen fahrbares Gerüst Stahlrohr 2kN/m2 2Lagen H 5m**
STLB-Bau 2025-10 001
Umsetzen fahrbares Gerüst,
Stahlrohrkupplungsgerüst DIN 4420-3, Lastklasse 3 (2 kN/m2), 2 genutzte Gerüstlagen, Höhe der obersten Gerüstlage 5 m, im Gebäude, Länge des waagerechten Transportweges im Mittel über 50 bis 100 m, Arbeitsfläche bis 5 m2, Gerüstlagen mit allseitigem Seitenschutz.
Menge: 4,000 St
Leistungsbereichkatalog: 001

**1.1.50 Gebrauchsüberlassung fahrbares Gerüst Stahlrohr 2kN/m2 2Lagen H 5m**
STLB-Bau 2025-10 001
Gebrauchsüberlassung für fahrbares Gerüst,
Positionsmenge = Produkt aus '8 Stück'
(Gebrauchsüberlassungsmenge)
mal '20 Wochen'
(Gebrauchsüberlassungsdauer)
Stahlrohrkupplungsgerüst DIN 4420-3, Lastklasse 3 (2 kN/m2), 2 genutzte Gerüstlagen, Höhe der obersten Gerüstlage 5 m, im Gebäude, Arbeitsfläche bis 5 m2, Gerüstlagen mit allseitigem Seitenschutz.
Menge: 160,000 StWo
Leistungsbereichkatalog: 001

### Titel 2 Abbruch und Bauabfälle

*Hinweis: Abbrucharbeiten und Bauabfälle*
Abbrucharbeiten und Bauabfälle
Bei der Kalkulation der nachstehenden Titel sind die folgenden Hinweise zu berücksichtigen:

1. Verpackungsabfall, überschüssiges Baumaterial, Baustellenabfälle
Anfallendes Verpackungsmaterial und überschüssiges Baumaterial bleibt Eigentum des Auftragnehmers und ist ordnungsgemäß in eigener Regie gemäß den Anforderungen der Gewerbeabfallverordnung (GewAbfV) zu einer Verwertung zu entsorgen.
Verpackungsmaterial, überschüssiges Baumaterial und Baustellenabfälle des Auftragnehmers sind auf der Baustelle in gesonderte verschließbaren Containern zu sammeln. Das Verbringen oben genannter Abfälle in die Sammelbehälter für Bauabfälle des Auftraggebers ist untersagt. Gefüllte Container sind ohne Aufforderung und unverzüglich abzufahren.
Die Zwischenlagerung auf dem Gelände darf nur nach Genehmigung durch die Bauleitung und nur in geschlossenen Containern erfolgen.
Die anfallenden Kosten für das Aufstellen, Vorhalten und Entsorgen der Container ist eine Nebenleistung und in die Einheitspreise einzurechnen.

2. Alle Abfallarten
Es ist das Kreislaufwirtschaftsgesetz vom 24.02.2012 und in Kraft gesetzt am 01.06.2012, in der jeweils gültigen Fassung, mit allen Rechtsgrundlagen, Verordnungen und Merkblättern zur Vermeidung, Wiederverwendung, Recycling, Verwertung und Beseitigung von Abfällen anzuwenden.
Daneben ist das gültige Berliner Landesabfallrecht bei der Entsorgung zugrunde zu legen.
Die Regelungen und Erläuterungen zum Landesabfallrecht und zum behördlichen Vollzug in Berlin sind in der jeweils aktuellen Fassung zu beachten:

Merkblatt 1 "Bauherrenpflichten im Land Berlin - Anforderungen der Abfallwirtschaftsbehörde" von der Senatsverwaltung für Umwelt / Abfallbehörde (vgl. letzte Aktualisierung 11/21)

Merkblatt 2 "Hinweise zur Entsorgung von Gefährlichen Abfällen, die bei Baumaßnahmen im Land Berlin anfallen" von der Senatsverwaltung für Umwelt / Abfallbehörde (vgl. letzte Aktualisierung 07/23)

Merkblatt3 "Hinweise zum Umgang mit asbesthaltigen Bauabfällen" (vgl. letzte Aktualisierung 01/25)

Merkblatt 4 "Hinweise zur Entsorgung von mineralischen Bauabfällen, die bei den Baumaßnahmen im Lande Berlin anfallen" von der Senatsverwaltung für Umwelt / Abfallbehörde (vgl. letzte Aktualisierung 09/24)

Die Deklarationsanalytik und die verbindliche Abfalldeklaration erfolgen grundsätzlich über den Auftraggeber und seinen hierfür Bevollmächtigten.
Eigenständig durch den Auftragnehmer genommene Proben und Analysen werden grundsätzlich nicht anerkannt.
Jeder auf der Baustelle anfallende Abfall ist je Abfallschlüsselnummer getrennt in verschließbaren Containern zu sammeln. Von der Regelung der artenspezifischen Trennung der Bauabfälle kann nur abgewichen werden, wenn der Auftraggeber in einer entsprechenden Position des Leistungsverzeichnisses festlegt hat, dass die Entsorgung der gemischten Bau- und Abbruchabfälle über eine Abfallsortieranlage oder der mineralischen Gemische über eine Abfallaufbereitungsanlage oder direkt zur Deponierung zu erfolgen hat.
Gefüllte Container sind unverzüglich abzufahren.
Vor dem Abtransport der Bauabfälle ist die abzurechnende Menge durch Unterschrift/Signatur der Objektüberwachung auf dem Übernahmeschein/Begleitschein zu bestätigen.
Grundsätzlich sind in die Abbruch- und Entsorgungspositionen folgende Punkte einzukalkulieren, wenn es keine besonderen Leistungen nach der VOB sind:

- Aufschütten der Haufwerke
- Transport der Abfälle zum Container bzw. zur Haufwerksfläche
- sortenreine Demontage
- Kosten für das jeweilige Nachweisverfahren

Die Entsorgungskosten werden bei einem Einzelentsorgungsnachweis für gefährlichen Abfall zur Beseitigung bzw. zur Verwertung unmittelbar vom AG an den Deponiebetreiber bzw. an die Verwertungs-/Behandlungsanlage gezahlt und in der Regel vorab gesondert ausgeschrieben.
Die Entsorgungsgebühren der SBB bei Einzelentsorgungsnachweisen werden ebenfalls vom Auftraggeber direkt übernommen.
Bei allen weiteren Entsorgungs- bzw. Verwertungspositionen sind die Deponie- bzw. Annahmegebühren in die Entsorgungspositionen einzukalkulieren.
Der Nachweis über die erfolgte Verwertung/Beseitigung ist der Objektüberwachung unverzüglich und unaufgefordert zuzuleiten.
Grundlage für die Abrechnung bilden die ordnungsgemäß ausgefüllten Nachweisbelege, das Aufmaß und die Belege der Annahmestelle über die erfolgte Verwertung/Beseitigung (Wiegeschein und Eintrag der Annahmestelle auf dem Übernahmeschein/Begleitschein). Die Übernahmescheine in Papierform sind durch den AN bereitzustellen und einzukalkulieren.

Allgemeiner Hinweis:
In Abhängigkeit von den bei der Durchführung der Baumaßnahme anfallenden Abfallarten werden nachfolgende Vorbemerkungen ganz oder in Teilen Vertragsbestandteil:

a) (Nicht gefährlicher) Abfall
Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.
Für den Transport der nicht gefährlichen Abfälle ist eine gültige Anzeige von Sammlern, Beförderern, Händlern und Maklern von Abfällen an die zuständige Behörde erforderlich. Diese ist nach Aufforderung der Vergabestelle unverzüglich vorzulegen, jedoch spätestens vor Auftragserteilung. Die Fahrzeuge sind während des Transportes von nicht gefährlichen Abfällen auf öffentlichen Straßen mit der Warntafel "A" zu kennzeichnen.
Ein vereinfachter Entsorgungsnachweis im Sinne der Verordnung über Verwertungs- und Beseitigungsnachweise ist für die Entsorgung von nicht gefährlichem Abfall in der Regel nicht erforderlich, sofern dieser nicht von der Objektüberwachung oder vom Entsorger für spezielle Fraktionen gefordert wird
Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.
Alternativ können nach Prüfung eines vom Auftragnehmer vorzulegenden Musters und Freigabe seitens des Objektüberwachung im Einzelfall geeignete vergleichbare Dokumente wie Wiegescheine oder Lieferscheine zur Dokumentation und als rechnungsbegründende Unterlage verwendet werden.
Auf diesen Dokumenten müssen folgende Angaben enthalten sein
- Name und Anschrift des Abfallerzeugers
- Anfallstelle
- Abfallart, Abfallschlüssel und Abfallmenge, Materialklasse
- Name und Anschrift des Transporteurs
- Name und Anschrift der Verwertungs-/Beseitigungsanlage

Der Auftragnehmer ist für die sortengerechte Demontage und die fachtechnisch richtige Verwertung aller recyclingfähigen nicht gefährlichen Abfälle in zugelassenen Entsorgungsanlagen gemäß den Regelungen der Gewerbeabfallverordnung (GewAbfV) verantwortlich, sofern der Auftraggeber als Abfallerzeuger der Abfälle gilt.
Sollten im Bauverlauf zusätzliche aus technischen oder wirtschaftlichen Gründen nicht vermeidbare Gemische bezüglich gemischtem Bauschutt (AVV 170107) und gemischten Baustellenabfällen (AVV 170904) anfallen, sind diese vom Auftragnehmer gemäß den Anforderungen der Gewerbeabfallverordnung zu begründen und zu dokumentieren.
Vom Auftragnehmer ist eine Dokumentation der Erfassung und Entsorgung von Bau- und Abbruchabfällen nach § 8 Abs. 3 GewAbfV nach Abschluss der Entsorgungsvorgänge vorzulegen.

b) Gefährlicher Abfall
Gefährlicher Abfall zur Beseitigung unterliegt der Andienungspflicht bzw. gefährlicher Abfall zur Verwertung der Anzeigepflicht an die Sonderabfallgesellschaft Brandenburg Berlin (SBB).
Das Merkblatt 2 "Hinweise zur Entsorgung von gefährlichen Abfällen, die bei Baumaßnahmen im Land Berlin anfallen" von der Senatsverwaltung für Umwelt / Abfallbehörde ist in der jeweils aktuellen Fassung (vgl. letzte Aktualisierung 07/23) zu beachten.
Für den Transport der Abfälle ist eine gültige Transportgenehmigung bzw. Erlaubnis für Sammler, Beförderer, Händler und Makler von gefährlichen Abfällen oder eine Anzeige von Sammlern, Beförderern, Händlern und Maklern von Abfällen erforderlich. Diese ist nach Aufforderung der Vergabestelle unverzüglich vorzulegen, jedoch spätestens vor Auftragserteilung. Die Fahrzeuge sind während des Transportes von gefährlichen Abfällen auf öffentlichen Straßen mit der Warntafel "A" zu kennzeichnen.
Grundlage des Nachweisverfahrens bildet die Verordnung über Verwertungs- und Beseitigungsnachweise (Nachweisverordnung) vom 20.10.2006, in Kraft gesetzt am 01.02.2007. Ab dem 01.04.2010 ist das elektronische Nachweisverfahren bei den gefährlichen Abfällen anzuwenden.
Im BBR wird für die Online-Dienste das Software-Programm "ZEDAL" von der ZEDAL AG in Recklinghausen eingesetzt.
Die Entsorgung gefährlicher Abfälle erfolgt über Einzelentsorgungsnachweise.
Nur in Ausnahmefällen ist nach vorheriger Beantragung und Freigabe seitens des BBR Abfallbeauftragten eine Entsorgung über Sammelentsorgungsnachweise zulässig.
Bei einer Entsorgung der gefährlichen Abfälle über einen Sammelentsorgungsnachweis sind ein gültiger Sammelentsorgungsnachweis und ein Zuweisungsbescheid notwendig. Diese sind ohne Aufforderung der Objektüberwachung unverzüglich vorzulegen, jedoch spätestens zur Anlaufberatung.
Als Beleg der Entsorgung ist bei Sammelentsorgung der Übernahmeschein in Papierform oder Digital zu verwenden. Der Übernahmeschein ist vor Abfuhr vom Einsammler zur Unterschrift bzw. Signatur an den Beauftragten des AG zu übersenden.
Der Auftragnehmer hat neben dem Übernahmeschein eine Kopie des dazugehörigen Begleitscheins aus dem elektronischen Register des Einsammlers bei der Abrechnung als rechnungsbegründende Unterlage zu übergeben.
Bei Entsorgung von gefährlichen Abfällen über ein freiwilliges oder gesetzlich vorgeschriebenes Rücknahmesystem ist die Zulässigkeit der vorgesehenen Annahmestelle vom Auftragnehmer vorab zu belegen.
Es ist ein baustellenbezogener Verbleibsnachweis gemäß den Anforderungen der gesetzlichen Regelungen bzw. der individuellen genehmigungsrechtlichen Anforderungen als rechnungsbegründende Unterlage vorzulegen.

#### Untertitel 2.1 Demontage Einbauteile Bereich NKG

*Hinweis: Ausführungsbeschreibung 2.1 - Demontage Einbauteile NKG*
Ausführungsbeschreibung 2.1 - Demontage Einbauteile NKG
Für die Demontage der jeweils vor den Fenstern angeordneten Nischenklimageräte (NKG) sind durch den AN die diese Geräte einhausenden bzw. an diese Geräte angrenzenden Bauteile zurückzubauen. Hierfür gelten die vorangestellten Vorbemerkungen, Hinweise und die Ausführungsbeschreibung 1 und die im Folgenden beschriebenen Arbeitsschritte bzw. Leistungen zu den jeweiligen Bauteilen. Alle in dieser Ausführungsbeschreibung beschriebenen Leistungen sind in den jeweiligen Positionen einzukalkulieren, sofern in der Position nichts Abweichendes vermerkt ist.
Zurückzubauen sind Ganzglasfenstertüren und die dazugehörigen luftstromlenkenden Alusegel oberhalb der NKG sowie die Holzverkleidung der Geräte und die Sonnenschutz- bzw. Verdunkelungsanlagen.
Sämtliche Einbauteile müssen für den späteren Wiedereinbau kartiert, geschützt, sorgfältig verpackt und beschriftet werden (siehe Ausführungsbeschreibung 4.2) und anschließend zur Zwischenlagerung in eine hierfür vom Bauherren angemietete Lagerhalle verbracht werden (siehe Ausführungsbeschreibung 3).
Die Demontage soll in folgenden Arbeitsschritten erfolgen:

1.
Demontage der oberhalb der NKG vorhandenen zweiflügeligen Ganzglasfenstertüren, einschl. der Beschläge und der zur Luftstromlenkung darüber montierten Alusegel. Die jeweiligen Unterkonstruktionen sollen nicht demontiert werden, sondern zur Orientierung für einen späteren Wiedereinbau der Ganzglasfenstertüren und der Alusegel vor Ort verbleiben.

2.
Demontage der Verkleidung der NKG aus ca.35mm starken Holzwerkstoffplatten. In diese Verkleidungen sind horizontale und vertikale Lüftungsgitter aus Metall eingelassen, die ebenfalls zu demontieren sind.
Die Stahlunterkonstruktion der Verkleidungen soll nicht demontiert werden. Die Demontage hat unter Beachtung der im Bereich der Nischen vorhandenen technischen Installationen / Leitungen mit entsprechender Vorsicht zu erfolgen.
Im Bereich der Eingangshalle sind die Verkleidungen aus Naturstein gefertigt. In diesem Bereich sollen nur die vertikalen Gitter demontiert werden.
Nachdem die vorbeschriebenen Einbauteile demontiert sind, erfolgt durch den AN TGA die Demontage der Nischenklimageräte. Erst im Anschluss erfolgt der nächste Schritt:

3.
Demontage der Sonnenschutz - und Verdunkelungsanlagen.
Im Erdgeschoss werden beide Anlagen jeweils von unten nach oben gefahren. Die Rollos sitzen innerhalb der Nischenverkleidungen hinter den Geräten.
Im 1. Obergeschoss gilt dies nur für die Sonnenschutzanlagen. Die Verdunkelungsanlagen werden dort von oben nach unten gefahren. Daher sitzen die Rollokästen für die Verdunkelung oberhalb der Nischen in der Fensterleibung. Die Anlagen sind zu demontieren. Die jeweiligen Behänge sollen durch den AN ausgebaut und entsorgt werden. Sämtliche Schienensysteme und  Aufhängpunkte / Unterkonstruktionen sollen nicht ausgebaut werden.
Sämtliche Demontagearbeiten haben mit großer Sorgfalt, ohne Beschädigung der angrenzenden Bauteile zu erfolgen. Der im Gebäude vorhandene Aufzug
Achse 1-2 / L-M kann für den Materialtransport genutzt werden.
Alle Bereiche, in welchen Leistungen erbracht werden, sind spätestens mit Abschluss der Leistung besenrein zu hinterlassen. Sofern erforderlich, ist dies arbeitstäglich durchzuführen.
Dies gilt insbesondere für die Transportwege. Diese sind umgehend nach erfolgten Transporten zu reinigen. Dies ist in den jeweiligen Positionen einzukalkulieren.
Arbeitsbereiche: siehe Position
Grundlage:
Architektenplanung, Grundrisse 1:100
Detailplanung, siehe Hinweise Position Fotodokumentation Anlage 10.1

*Hinweis: Ausführungsbeschreibung 2.2 - Kartierung und Transport*
Ausführungsbeschreibung 2.2 - Kartierung und Transport
Sämtliche Einbauteile müssen für den späteren Wiedereinbau kartiert, geschützt, sorgfältig verpackt (z.B. Noppenfolie, Holzkonstruktionen etc.) und entsprechend der Kartierung eindeutig beschriftet werden. Die verpackten Elemente sind auf Europaletten zu lagern. Die zu demontierenden Glaselemente sind fachgerecht auf A-Bock-Platten zu lagern. Die Lagerung hat so platzsparend wie möglich zu erfolgen. Bei der Zwischenlagerung im 1. Obergeschoss ist die eingeschränkte mögliche Belastung der Decke von 5kN/qm zu berücksichtigen.
Alle Elemente zur Lagerung des Materials (Paletten, A-Böcke etc.) werden Eigentum des AG.
Die Kartierung soll auf Grundlage der dem AN durch den AG/ Bauherren zur Verfügung zu stellenden Fensterliste und der Planung wie folgt erfolgen:
Alle in den Folgepositionen zum Rückbau und späteren bauseitigen Wiedereinbau vorgesehenen Elemente sollen der entsprechenden Fensternummer zugeordnet und entsprechend benannt und beschriftet werden.
Bei doppelten Elementen, wie z.B. den Ganzglasfenstertüren, erfolgt eine zusätzliche Zuordnung der Einbauseite, also links oder rechts
(Blickrichtung: innen, frontal zum Fenster).
Die Elemente werden auf der Rückseite/Unterseite mit der Fensternummer und ggf. mit der Einbauseite beschriftet, zum Beispiel mit einem Aufkleber (Aufkleber müssen rückstandslos zu entfernen sein). Jedes Element wird mit Angabe der entsprechenden Bezeichnung und der Fensternummer in eine Liste eingetragen.
Sobald der AN mit dem Rückbau und der Kartierung startet, ist die  geplante Vorgehensweise der OÜ beispielhaft zu erläutern und prinzipiell durch die OÜ freigeben zu lassen.
Die zu packenden Paletten / A-Böcke sind ebenfalls deutlich zu beschriften und durchzunummerieren. Die Beschriftung ist jeweils haltbar und witterungsgeschützt anzubringen. Alle sichtbaren Seiten der Palette sind zu beschriften, damit auch die zwischengelagerten Paletten - egal in welcher Position diese zwischengelagert werden - eindeutig zugeordnet werden können. Die Palettennummer ist ebenfalls in der entsprechenden Liste zu vermerken. Darüber hinaus ist der jeweilige Ablageort in der Lagerhalle zu dokumentieren und in der Liste ebenfalls festzuhalten.
Die Leistung wird über die entsprechende Position in diesem Titel vergütet.
Die Kartierung wird Teil der Dokumentation und ist entsprechend den Vorgaben des Titels 04, Dokumentation, zu übergeben.

Transport
Im Rahmen der Leistungserbringung des AN soll der Hauptanteil der rückzubauenden Elemente für den späteren Wiedereinbau zwischengelagert werden.
Für diesen Zweck hat der Bauherr eine Lagerhalle angemietet.
Alle für den Wiedereinbau vorgesehenen Elemente sind  für die Zwischenlagerung in diese Lagerhalle in Berlin Spandau, Neuendorferstraße - Enfernung zur Baustelle ca. 16km - zu verbringen. Die Halle ist mit dem Gabelstapler Lastklasse FL1 befahrbar. Die Einlagerungsbereiche liegen im EG = ca. +1m über OK Gelände. Die Bereiche können über einen LKW mit Laderampe bedient werden. Das Auf- und Abladen, der Transport sowie das Verbringen in der Lagerhalle zum endgültigen Lagerort ist durch den AN zu organisieren und durchzuführen.
Die Leistung wird über die entsprechende Position in diesem Titel vergütet.

**2.1.10 Demontage Ganzglasfenstertüren 100x280**
*** Bezugsbeschreibung
Demontage Ganzglasfenstertüren 100x280
gemäß vorangestellter Ausführungsbeschreibung 2.1
Arbeitsbereich: Erdgeschoss alle Bereiche
Arbeitshöhe: bis 3,60m
Abmessungen Fensterflügel: 1,0m x 2,80m
Material: Einscheiben-Sicherheitsglas (ESG),
aus Floatglas
Materialstärke: 10mm
Abgerechnet wird pro Fensteranlage,
d.h. pro zweiflügeliger Ganzglaskonstruktion.
Grundlage:
Anlage 04.1 NKG_Standard EG
Menge: 62,000 St

**2.1.20 Demontage Ganzglasfenstertüren 100x260**
*** wie Position 2.1.10
Demontage Ganzglasfenstertüren 100 x 260
Arbeitsbereich: 1. Obergeschoss, Museum, Außenfassade
Arbeitshöhe: bis 3,00m
Abmessungen Fensterflügel: 1,0m x 2,60m
Grundlage:
Anlage 04.4 NKG_Standard Außenfassade OG
Menge: 54,000 St

**2.1.30 Demontage Ganzglasfenstertüren 100x392**
*** wie Position 2.1.10
Demontage Ganzglasfenstertüren 100x392
Arbeitsbereich: 1. Obergeschoss, Museum, Fassade zum Innenhof
Arbeitshöhe: bis 4,30m
Abmessungen Fensterflügel: 1,0m x 3,92m
Grundlage:
Anlage 04.5 NKG_Standard Hoffassade OG
Menge: 20,000 St

**2.1.40 Demontage Ganzglasfenstertüren 100x307**
*** wie Position 2.1.10
Demontage Ganzglasfenstertüren 100x307
Arbeitsbereich: 1. Obergeschoss, Museum, Außenfassade
Arbeitshöhe: bis 3,00m
Abmessungen Fensterflügel: 1,0m x 3,07m
Grundlage:
Anlage 04.6 NKG_bodengleich Außenfassade OG
Menge: 8,000 St

**2.1.50 Demontage Ganzglasfenstertüren 100x440**
*** wie Position 2.1.10
Demontage Ganzglasfenstertüren 100x440
Arbeitsbereich: 1. Obergeschoss, Museum, Fassade zum Innenhof
Arbeitshöhe: bis 4,40m
Abmessungen Fensterflügel: 1,0m x 34,40m
Grundlage:
Anlage 04.7 NKG_bodengleich Hoffasade OG
Menge: 3,000 St

**2.1.60 Rückbau Alusegel EG**
*** Bezugsbeschreibung
Rückbau Alusegel EG
gemäß vorangestellter Ausführungsbeschreibung 2.1
Arbeitsbereich: Erdgeschoss, Museum, Halle, Buchladen
Arbeitshöhe: bis 3,60m
Abmessungen BxLxH: 51x200x2,5/1cm
Material: Alu Blech, eloxiert
Grundlage:
Anlage 04.1 NKG_Standard EG
Anlage 04.8 NKG_Detail Alu Segel
Menge: 56,000 St

**2.1.70 Rückbau Alusegel 1.OG**
*** wie Position 2.1.60
Rückbau Alusegel 1. OG
Arbeitsbereich: 1. Obergeschoss
Arbeitshöhe: bis 3,00m
Grundlage:
Anlage 04.4 NKG_Standard OG
Anlage 04.8 NKG_Detail Alu Segel
Menge: 62,000 St

**2.1.80 Demontage Verkleidung NKG 86x213x100**
*** Bezugsbeschreibung
Demontage Verkleidung NKG 86x213x100
gemäß vorangestellter Ausführungsbeschreibung 2.1
Arbeitsbereich: Erdgeschoss Museum, Sanitärbereiche, Nebenräume, Flur
Arbeitshöhe: ebenerdig
Abmessungen
Verkleidung HxBxT: 86x213x100cm
Lüftungsgitter
Vertikal HxB: 60x213cm
Horizontal BxT: 213x35cm
Material:
Verkleidung: Holzwerkstoff, lackiert, Stärke ca. 35mm  Gitter: Stahl, pulverbeschichtet
Grundlage:
Anlage 04.1 NKG_Standard EG
Menge: 41,000 St

**2.1.90 Demontage Verkleidung NKG 86x213x100, Museumsladen**
*** wie Position 2.1.80
Demontage Verkleidung NKG 86x213x100, Museumsladen
Arbeitsbereich: Erdgeschoss Museumsladen
Abmessungen Lüftungsgitter
Vertikal HxB:
1 Stück 60x100cm
2 Stück je 60x56cm
Horizontal BxT: 213x35cm
Grundlage:
Anlage 04.2 NKG_Museumsladen EG
Menge: 4,000 St

**2.1.100 Demontage Gitter NKG im Bereich Halle**
*** wie Position 2.1.80
Demontage Gitter NKG im Bereich der Halle.
Abweichend von den übrigen Verkleidungen sind diese aus Naturstein gefertigt. Hier sollen nur die vertikalen Lüftungsgitter demontiert werden.
Arbeitsbereich: Erdgeschoss Eingangshalle
Abmessungen Gitter HxB: 93x193cm
Material Gitter: Messing brüniert
Grundlage:
Anlage 04.3 NKG_Eingangshalle
Menge: 18,000 St

**2.1.110 Demontage Verkleidung NKG 47x225x95**
*** wie Position 2.1.80
Demontage Verkleidung NKG 47x225x95
Hier gilt abweichend zu allen übrigen Positionen Folgendes:
Diese Vekleidungselemente werden nach sorgfältiger Demontage, unter Berücksichtigung der für das Recycling erforderlichen Materialtrennung, entsorgt, da aufgrund neuer technischer Anforderungen kein Wiedereinbau erfolgen soll. Einzukalkulieren ist das Verbringen ins EG in den Bereich des Abtransportes. Die Entsorgung wird gesondert vergütet.
Arbeitsbereich: 1. Obergeschoss Museum und Geschichtswerkstatt, Außen- und Hoffassade
Abmessungen
Verkleidung HxBxT: 47x225x95cm
Lüftungsgitter
Vertikal HxB: 40x225 cm
Horizontal BxT: 194x35cm
Grundlage:
Anlage 04.4 NGK_Standard Außenfassade OG
Anlage 04.5 NGK_Standard Hoffassade OG
Menge: 74,000 St

**2.1.120 Demontage Abdeckung bodengleiche NGK 225x65**
*** wie Position 2.1.80
Demontage Abdeckung bodengleiche NKG 225x65
bestehend aus mit Parkettstäben und eingelassenem Lüftungsgitter belegten Schachtabdeckungen.
Arbeitsbereich: 1. Obergeschoss Museum, Außen- und Hoffassade
Abmessungen
Abdeckung LxB: 225x95cm
Lüftungsgitter LxB: 194x45cm
Grundlage:
Anlage 04.6 NKG_bodengleich Außenfassade OG
Anlage 04.7 NKG_bodengleich Hoffassde OG
Menge: 11,000 St

**2.1.130 Demontage Sonnenschutz und Verdunklung 210-236 x 276**
Demontage Sonnenschutz- und Verdunkelung 210-236 x276
gemäß vorangestellter Ausführungsbeschreibung 2.1
Arbeitsbereich: Erdgeschoss alle Bereiche
Arbeitshöhe: bis 2,76m
Breite der Anlagen: 210-236cm
Laufrichtung: beide von unten nach oben
Grundlage:
Anlage 04.1 NKG_Standard EG
Menge: 59,000 St

**2.1.140 Demontage Sonnenschutz und Verdunklung 214-228 x 392**
*** Bezugsbeschreibung
Demontage Sonnenschutz- und Verdunklung 214-228x392
gemäß vorangestellter Ausführungsbeschreibung 2.1
Arbeitsbereich: 1. Obergeschoss alle Bereiche mit Fensterbrüstung
Arbeitshöhe: bis 3,92m
Breite der Anlagen: 214-228cm
Laufrichtung
Sonnenschutz: von unten nach oben
Verdunkelung: von oben nach unten
Grundlage:
Anlage 04.4 NKG_Standard Außenfassade OG
Anlage 04.5 NKG_Standard Hoffassde OG
Menge: 74,000 St

**2.1.150 Demontage Sonnenschutz und Verdunklung 214-228 x 440**
*** wie Position 2.1.140
Demontage Sonnenschutz- und Verdunkelung 214-220x440
Arbeitsbereich: 1. Obergeschoss alle Bereiche vor Fenstertüren
Arbeitshöhe: bis 4,40m
Grundlage:
Anlage 04.6 NKG_bodengleich Außenfassade OG
Anlage 04.7 NKG_bodengleich Hoffassade OG
Menge: 11,000 St

**2.1.160 Kartieren Einbauteile**
*** Pauschalposition
Kartieren Einbauteile
Kartieren, Schützen und Verpacken der zu demontierenden Elemente sämtlicher in diesem Titel erfassten Einbauteile gemäß Ausführungsbeschreibung 2.2.
Menge: 1,000 psch

**2.1.170 Transport Paletten**
Transport Paletten
Verbringen der zu demontierenden und auf Paletten/ A-Böcke gepackten Elemente sämtlicher in diesem
Titel erfassten Einbauteile gemäß Ausführungsbeschreibung 2.2.
Vergütet wird die Leistung pro Palette / A-Bock / gepackter Einheit.
Menge: 75,000 St

#### Untertitel 2.2 Rückbau sonstige Einbauelemente

*Hinweis: Ausführungsbeschreibung 3.1 - Demontage Einbauelemente*
Ausführungsbeschreibung 3.1 - Demontage Einbauelemente
zusätzlich zu den vorbeschriebenen Einbauteilen sind in Vorbereitung der großflächigen Rückbaumaßnahmen bzw. auch der anstehenden IT-Erneuerung, zum Schutz der Elemente weitere Einbauteile zurückzubauen. Hierfür
gelten die vorangestellten Vorbemerkungen, Hinweise und die Ausführungsbeschreibung 1. Alle in dieser Ausführungsbeschreibung beschriebenen Leistungen sind in den jeweiligen Positionen einzukalkulieren, sofern in der Position nichts Abweichendes vermerkt ist.

Demontiert werden folgende Elemente:
- zweiflügelige Glastüranlagen Achse G-F/1-9, 3 Stück
- zweiflügelige Glastüranlage Zugang Eingangshalle zum
  Innenhof / zur Wechselausstellung
- Glasverkleidung vor Trennwand im Bereich Garderobe
- Holzinnentürblätter Zugang WC Anlagen, 3 Stück
- einflügelige Glastüranlage WC-Damen
- WC-Trennwände und -Türen als Glaskonstruktion

Sämtliche Einbauteile müssen für den späteren Wiedereinbau kartiert, geschützt, sorgfältig verpackt und beschriftet werden (siehe Ausführungsbeschreibung 5.2) und anschließend zur Zwischenlagerung in eine hierfür vom Bauherren angemietete Lagerhalle zu verbringen (siehe Ausführungsbeschreibung 3).
Sämtliche Demontagearbeiten haben mit großer Sorgfalt ohne Beschädigung der angrenzenden Bauteile zu erfolgen. Der im Gebäude vorhandene Aufzug
Achse 1-2 / L-M kann für den Materialtransport genutzt werden.
Alle Bereiche, in welchen Leistungen erbracht werden, sind spätestens mit Abschluss der Leistung besenrein zu hinterlassen. Sofern erforderlich, ist dies arbeitstäglich durchzuführen.
Dies gilt insbesondere für die Transportwege. Diese sind umgehend nach erfolgten Transporten zu reinigen. Dies ist in den jeweiligen Positionen einzukalkulieren.
Arbeitsbereiche: siehe Position
Grundlage:
Architektenplanung, Grundrisse 1:100
Detailpläne siehe Verweis in den Positionen
Fotodokumentation Anlage 10.1

*Hinweis: Ausführungsbeschreibung 3.2 - Kartierung und Transport*
Ausführungsbeschreibung 3.2 - Kartierung und Transport
Sämtliche Einbauteile müssen für den späteren Wiedereinbau kartiert, geschützt, sorgfältig verpackt (z.B. Noppenfolie, Holzkonstruktionen etc.) und entsprechend der Kartierung eindeutig beschriftet werden. Die verpackten Elemente sind auf Europaletten zu lagern. Die zu demontierenden Glaselemente sind fachgerecht auf A-Bock-Platten zu lagern. Die Lagerung hat so platzsparend wie möglich zu erfolgen.
Alle Elemente zur Lagerung des Materials (Paletten, A-Böcke etc.) werden Eigentum des AG.
Die Kartierung soll auf Grundlage der dem AN zur Verfügung gestellten Planung (dwg Format) erfolgen. Die zu demontierenden Elemente sind im Plan eindeutig zu bezeichnen. Auf dieser Grundlage ist durch den AN eine entsprechende Liste zu erstellen, in der die Elemente zugeordnet werden. Darüber hinaus ist der jeweilige Ablageort in der Lagerhalle zu dokumentieren und in der Liste ebenfalls festzuhalten.
Sobald der AN mit Rückbau und Kartierung startet, ist die geplante Vorgehensweise der OÜ beispielhaft zu erläutern und prinzipiell durch die OÜ freigeben zu lassen.
Die zu packenden Paletten / A-Böcke sind ebenfalls deutlich zu beschriften und durchzunummerieren. Die Beschriftung ist jeweils haltbar und witterungsgeschützt anzubringen. Alle sichtbaren Seiten der Palette sind zu beschriften, damit auch die zwischengelagerten Paletten - egal in welcher Position diese zwischengelagert werden - eindeutig zugeordnet werden können. Die Palettennummer ist ebenfalls in der entsprechenden Liste zu vermerken.
Die Leistung wird über die entsprechende Position in diesem Titel vergütet.
Die Kartierung wird Teil der Dokumentation und ist entsprechend den Vorgaben des Titels 04 Dokumentation zu übergeben.

Transport
Im Rahmen der Leistungserbringung des AN soll der Hauptanteil der rückzubauenden Elemente für den späteren Wiedereinbau zwischengelagert werden.
Für diesen Zweck hat der Bauherr eine Lagerhalle angemietet.
Alle für den Wiedereinbau vorgesehenen Elemente sind  für die Zwischenlagerung in diese Lagerhalle in Berlin Spandau, Neuendorferstraße - Enfernung zur Baustelle ca. 16km - zu verbringen. Die Halle ist mit dem Gabelstapler Lastklasse FL1 befahrbar. Die Einlagerungsbereiche liegen im EG = ca. +1m über OK Gelände. Die Bereiche können über einen LKW mit Laderampe bedient werden. Das Auf- und Abladen, der Transport sowie das Verbringen in der Lagerhalle zum endgültigen Lagerort ist durch den AN zu organisieren und durchzuführen. Darüber hinaus ist der jeweilige Ablageort in der Lagerhalle zu dokumentieren und in der vorbeschriebenen Liste festzuhalten.
Die Leistung wird über die entsprechende Position in diesem Titel vergütet.

**2.2.10 Demontage Glastüranlage, zweiflügelig**
Demontage Glastüranlage, zweiflügelig
gemäß vorangestellter Ausführungsbeschreibung 3.1.
Arbeitsbereich: Erdgeschoss Achse G-F/1-9
Arbeitshöhe: bis 3,60m
Abmessungen BxH: 3,20x 3,60m
komplett demontieren, einschließlich Beschlägen
Menge: 3,000 St

**2.2.20 Demontage Glastüranlage zweiflügelig mit Seitenteilen**
*** Pauschalposition
Demontage Glastüranlage zweiflügelig mit Seitenteilen
gemäß vorangestellter Ausführungsbeschreibung 3.1.
Zweiflügelige Glastüranlage, beidseitig je ein Seitenteil aus Glas.
Arbeitsbereich: Erdgeschoss Achse D/6-7
Arbeitshöhe: bis 3,60m
Abmessungen BxH
Gesamtelement: 5,00x 3,60m
Türflügel und Seitenteile: je 1,25 x 3,60m
komplett demontieren, einschließlich Beschlägen.
Menge: 1,000 psch

**2.2.30 Demontage Glasverkleidung**
*** Pauschalposition
Demontage Glasverkleidung
gemäß vorangestellter Ausführungsbeschreibung 3.1.
Bestehend aus sechs Glastafeln unterschiedlicher Abmessungen im Garderobenbereich.
Arbeitsbereich: Erdgeschoss Achse D-C/1-2
Arbeitshöhe: bis 3,60m
Abmessungen BxH
Gesamtelement: 3,00 x 3,60m
Einzelelemente
A 2 Stück: 1,2 x 2,2m
B 2 Stück: 0,6 x 2,2m
C 1 Stück: 1,4 x 2,4 m
D 1 Stück: 0,6 x 1,4m
Menge: 1,000 psch

**2.2.40 Demontage Holztürblätter**
Demontage Holztürblätter
gemäß vorangestellter Ausführungsbeschreibung 3.1.
Holztürblätter vor WC-Anlagen Damen, Herren und WC barrierefrei.
Arbeitsbereich: Erdgeschoss Achse E-D/1-2
Arbeitshöhe: ebenerdig
Abmessungen BxH: 1,00 x 2,20m
Türblatt aushängen, Zarge bleibt eingebaut.
Menge: 3,000 St

**2.2.50 Demontage Glastüranlage, einflüglig WC Damen**
*** Pauschalposition
Demontage Glastüranlage, einflügelig WC-Damen
gemäß vorangestellter Ausführungsbeschreibung 3.1
mit zwei Seitenteilen und einem Oberlicht.
Arbeitsbereich: Erdgeschoss Achse D/1
Arbeitshöhe: bis 3,60m
Abmessungen BxH
Gesamtelement: 1,40 x 3,60m
Einzelelemente
Türblatt: 0,80 x 2,2m
Seitenteile: 2 Stück à 0,3 x 2,2m
Oberlicht : 2,2 x 1,4 m
komplett demontieren, einschließlich Beschlägen.
Detailverweis/Anlagennr.: 007
Menge: 1,000 psch

**2.2.60 Rückbau WC Trennwände und Türen**
*** Pauschalposition
Rückbau WC-Trennwände und Türen
gemäß vorangestellter Ausführungsbeschreibung 3.1
als Ganzglaskonstruktion, bestehend aus Frontwand, Türelementen und Trennwänden.
Arbeitsbereich: Erdgeschoss Achse D-C/1-2
Arbeitshöhe: bis 2,20m
Abmessungen BxH
Frontwand: 5,20 x 2,20m
Türblätter:  0,70 x 2,20m, 6 Stück
Zwischenwände: 1,50 x 2,2m, 5 Stück
Anlage komplett demontieren, einschließlich Beschlägen,
Stützfüßen und oberer Abhängung.
Menge: 1,000 psch

**2.2.70 Kartieren Einbauelemente**
*** Pauschalposition
Kartieren Einbauteile
Kartieren, Schützen und Verpacken sämtlicher in diesem Titel erfassten Einbauelemente gemäß Ausführungsbeschreibung 3.2.
Menge: 1,000 psch

**2.2.80 Transport Paletten**
Transport Paletten
Verbringen der zu demontierenden und auf Paletten / A-Böcke gepackten Elemente sämtlicher in diesem
Titel erfassten Einbauteile gemäß Ausführungsbeschreibung 3.2.
Vergütet wird die Leistung pro Palette / A-Bock / gepackter Einheit.
Menge: 10,000 St

#### Untertitel 2.3 Rückbau Parkett

*Hinweis: Ausführungsbeschreibung 4.1 - Rückbau Parkett*
Ausführungsbeschreibung 4.1 - Rückbau Parkett
für den Rückbau der Parkettflächen im 1. Obergeschoss gelten die vorangestellten Vorbemerkungen, Hinweise und die Ausführungsbeschreibung 1 sowie die im Folgenden beschriebenen Leistungen. Diese sind in den jeweiligen Positionen einzukalkulieren, sofern in der Position nichts Abweichendes vermerkt ist.
Der Parkettbodenbelag und die Holzsockelleisten im
1. Obergeschoss sollen für einen späteren Wiedereinbau vorsichtig zurückgebaut und für die Zwischenlagerung bearbeitet, sortiert und verpackt werden. Lediglich im Bereich des ehemaligen Museumscafés im EG sollen der dort vorhandene Holzdielenbelag und die noch vorhandenen Sockelleisten abgebrochen und entsorgt werden.
Im 1. Obergeschoss handelt es sich um einen im Jahr 2001 im Rahmen einer Sanierung verlegten Massivholzparkettboden aus Eiche mit geölter Oberfläche, der vollflächig mit dem Estrich verklebt wurde. Die Parkettstäbe wurden auf dem Estrich mit einem zweikomponentigen PU-Kleber verklebt, der nach erfolgter Schadstoffuntersuchung als unbedenklich deklariert wurde.
Der Parkettboden ist, abgesehen von üblichen oberflächlichen Nutzungsspuren, in gutem Zustand. Es gibt allerdings zahlreiche Fehlstellen aufgrund vorhandener Kabelauslässe, Bohrungen und Bodentanks. Daher müssen im Rahmen des Rückbaus die demontierten Stäbe sortiert und ggf. einseitig abgelängt werden, bevor der Kleber abgenommen wird.
Im Rahmen von erfolgten Voruntersuchungen zum Rückbau der Flächen wurden unterschiedliche Methoden erprobt. Folgende Vorgehensweise hat sich als am effektivsten herausgestellt.
Rückbau Parkett
Die im Schiffsbodenverband verlegten Parkettstäbe (Länge 500mm x Breite 65mm x Dicke 22mm) aus Eiche mit umlaufender Nut/Feder-Fräsung sind möglichst beschädigungsfrei rückzubauen. Das Parkett ist auf dem Zementestrichbelag weitgehend vollflächig mit PU-Kleber verklebt. Bei dem Kleber handelt es sich um harten, spröden, ausgehärteten, schadstofffreien PU-Kleber.
Im Rahmen von Tests hat sich ein Stemmhammer mit glattem Flachmeißel als geeignet herausgestellt, um die Parkettstäbe weitgehend beschädigungsfrei und mit vertretbarem Aufwand rückzubauen. Aufgrund des versprödeten Klebers springen die Parkettstäbe bei Ansetzen der entsprechenden Hebelkraft heraus ohne abzubrechen, wenn vorher der Flachmeißel in der Klebefuge an 2-3 Stellen vorgetrieben wurde und den Parkettstab gelöst hat. Die Nut-Feder-Verbindungen haben genug Luft, so dass es meist nicht zu einem Abbrechen der Feder kommt. Der Ausbau muss von der Reihenfolge her in Längsrichtung, analog der Verlegerichtung erfolgen.
Parkettstäbe, die Beschädigungen aufweisen, sollen einseitig abgelängt werden, um die beschädigte Stelle zu entfernen und ein verwendbares Teilstück zu erhalten. Das Ablängen der Stäbe darf nur einseitig erfolgen, so dass bei jedem Stab mindestens drei intakte Nut-/Federseiten bestehen bleiben.
Die Parkettstäbe sollen alternativ folgende wiederverwendbare Längen aufweisen:
- Originallänge von 50cm
- Teilstücke auf genau 40cm abgelängt
- Teilstücke unter 40cm variabel abgelängt
Parkettstäbe, bei denen weniger als 20cm verbleiben würde, werden nicht wiederverwendet.

Alle Parkettstäbe bzw. -stababschnitte, die beim Rückbau beschädigt wurden oder schon im Bestand (Bohrungen, Kabelauslässe etc.) beschädigt waren, werden durch den AN entsorgt.
Entfernen Kleber
In vielen Fällen bleibt der Kleber am Estrich haften, dennoch gibt es an den meisten Parkettstäben Teilflächen mit Kleberrückständen. Die Dicke des Klebers beträgt ca. 1mm oder weniger, in Ausnahmefällen bis 2mm.
Die Entfernung der Kleberreste soll vor Ort erfolgen. Der Kleber soll von allen, auch von den zu entsorgenden, Stäben entfernt werden. Im Rahmen der Voruntersuchungen hat sich herausgestellt, dass der Kleber nur durch horizontales Absägen entfernt werden kann, da sich der Kleber beim Schleifen bzw. auch Hobeln durch die damit verbundene Wärmeentwicklung sehr schnell verflüssigt und klebrig wird. Für das Absägen wird auf eine Schwenkfräsmaschine (z.B. Kölle F45) ein Sägeblatt horizontal auf knapp 22mm montiert, um bei mittlerer Drehzahl die Kleberschicht abtragen zu können. Die abgefrästen Holz- und Kleberreste werden durch den AN entsorgt
Die Maschine soll vor Ort aufgebaut werden und muss mit einer wirksamen Staubabsaug- und Filteranlage ausgestattet sein. Die Bereitstellung der notwendigen Maschinen vor Ort ist in den entsprechenden Positionen zur Baustelleneinrichtung einzukalkulieren.
Sämtliche Demontagearbeiten haben mit großer Sorgfalt ohne Beschädigung der angrenzenden Bauteile zu erfolgen. Der im Gebäude vorhandene Aufzug
Achse 1-2 / L-M kann für den Materialtransport genutzt werden.
Demontage Sockelleisten
Die Fußbodenleisten sind an der Wand bzw. an den Stützen auf Putz genagelt oder beim Natursteinsockel mit Silikon geklebt und lassen sich leicht herausziehen bzw. abschneiden. Ecken bestehen jeweils aus kurzen, auf Gehrung geschnittenen und zusammengenagelten Teilstücken.
Sortieren und Verpacken
Die Stäbe sollen für den späteren Wiedereinbau, nach Länge in drei Kategorien sortiert (50 / 40 / kleiner 40 größer 20 cm), sorgfältig und verrutschsicher verpackt werden (z.B. Folie, Holzwerkstoffplatte als Abdeckung,  Umreifungsband) und eindeutig beschriftet auf Europaletten gelagert werden. Alle sichtbaren Seiten der Palette sind zu beschriften, damit auch die zwischengelagerten Paletten - egal in welcher Position diese zwischengelagert werden - eindeutig zugeordnet werden können.
Bei der Zwischenlagerung im 1. Obergeschoss ist die eingeschränkte mögliche Belastung der Decke von 5kN/qm zu berücksichtigen.
Die Paletten sind in den Gebäudebereich zu verbringen, von wo aus der Abtransport erfolgt und anschließend zur Zwischenlagerung in eine hierfür vom Bauherren angemietete Lagerhalle zu verbringen (siehe Ausführungsbschreibung 4.2). Sowohl das Packen der Paletten als auch der Transport zum Lagerort wird jeweils gesondert vergütet. Darüber hinaus ist der jeweilige Ablageort in der Lagerhalle zu dokumentieren und in einer Liste festzuhalten.
Alle Elemente zur Lagerung des Materials (Paletten, A-Böcke etc.) werden Eigentum des AG.
Alle Bereiche, in welchen Leistungen erbracht werden,  sind spätestens mit Abschluss der Leistung besenrein zu hinterlassen. Sofern erforderlich, ist dies arbeitstäglich durchzuführen.
Dies gilt insbesondere für die Transportwege. Diese sind umgehend nach erfolgten Transporten zu reinigen. Dies ist in den jeweiligen Positionen einzukalkulieren.
Arbeitsbereiche: 1. Obergeschoss
Grundlage:
Architektenplanung, Grundrisse 1:100
Fotodokumentation Anlage 10.1

*Hinweis: Ausführungsbeschreibung 4.2 - Transport*
Ausführungsbeschreibung 4.2 - Transport
Im Rahmen der Leistungserbringung des AN soll der Hauptanteil der rückzubauenden Elemente für den späteren Wiedereinbau zwischengelagert werden.
Für diesen Zweck hat der Bauherr eine Lagerhalle angemietet.
Alle für den Wiedereinbau vorgesehenen Elemente sind  für die Zwischenlagerung in diese Lagerhalle in Berlin Spandau, Neuendorferstraße - Enfernung zur Baustelle ca. 16km - zu verbringen. Die Halle ist mit dem Gabelstapler Lastklasse FL1 befahrbar. Die Einlagerungsbereiche liegen im EG = ca. +1m über OK Gelände. Die Bereiche können über einen LKW mit Laderampe bedient werden. Das Auf- und Abladen, der Transport sowie das Verbringen in der Lagerhalle zum endgültigen Lagerort ist durch den AN zu organisieren und durchzuführen. Darüber hinaus ist der jeweilige Ablageort in der Lagerhalle zu dokumentieren und in einer Liste festzuhalten.
Die Leistung wird über die entsprechende Position in diesem Titel vergütet.

**2.3.10 Rückbau Parkett**
Rückbau Parkett
gemäß vorangestellter Ausführungsbeschreibung 4.1.
Rückbau der Parkettstäbe aus Holz, Laubholz, Querschnitt L/B/H 500/65/22mm, mit PU Kleber vollflächig geklebt, zum späteren Wiedereinbau, nicht schadstoffbelastet,
beim Rückbau entstehender Abfall ist nicht gefährlich, Altholzkategorie A I, Dichte des Abbruchstoffes
DIN EN 1991-1-1 7,5 kN/m3, alle weiteren Arbeitsschritte werden gesondert vergütet.
Arbeitsbereich: 1. Obergeschoss alle Bereiche
Menge: 5350,000 m²

**2.3.20 Rückbau Sockelleisten**
Rückbau Sockelleisten
gemäß vorangestellter Ausführungsbeschreibung 4.1.
Rückbau der Deckleiste aus Holz, Laubholz,
Querschnitt B/H 30/30 mm, genagelt oder geklebt, zum späteren Wiedereinbau, nicht schadstoffbelastet,
beim Rückbau entstehender Abfall ist nicht gefährlich, Altholzkategorie A I, Dichte des Abbruchstoffes
DIN EN 1991-1-1 7,5 kN/m3, alle weiteren Arbeitsschritte werden gesondert vergütet.
Arbeitsbereich: 1. Obergeschoss alle Bereiche
Menge: 700,000 m

**2.3.30 Verbringen zu entsorgendes Parkett**
Verbringen zu entsorgendes Parkett
gemäß vorangestellter Ausführungsbeschreibung 4.1.
Verbringen der beschädigten Parkettstäbe, die nicht mehr genutzt werden können, zum Container des AN, geschätzt 15% der Gesamtfläche.
Die Entsorgung wird gesondert vergütet.
Arbeitsbereich: 1. Obergeschoss alle Bereiche
Arbeitshöhe: ebenerdig
Menge: 800,000 m²

**2.3.40 Ablängen Stäbe**
Ablängen Stäbe
gemäß vorangestellter Ausführungsbeschreibung 4.1.
Die zurückgebauten Stäbe sind zu sortieren und entsprechend der vorhandenen Beschädigungen
- auszusortieren (geschätzt 15%)
- einseitig abzulängen auf 40cm Länge
  (geschätzt 30% der wiederzuverwendenden Stäbe)
- einseitig abzulängen auf mind. 20cm Länge
  (geschätzt 20% der wiederzuverwendenden Stäbe)
Vergütet wird pro Stück abgelängter Stab.
Der Nachweis der Menge erfolgt pro Palette abgelängte Stäbe, nachdem die jeweilige Menge auf einer Palette  im Rahmen der Leistungserbringung in Abstimmung mit der örtlichen Bauüberwachung festgelegt wurde.
Einzukalkulieren ist in dieser Position das Verbringen der Abschnittstücke zum Container. Die entsprechende Entsorgung wird gesondert vergütet.
Menge: 69500,000 St

**2.3.50 Kleber entfernen Stäbe**
Kleber entfernen Stäbe
gemäß vorangestellter Ausführungsbeschreibung 4.1.
Die Entsorgung des enstehenden abgesägten Materials erfolgt über die gesonderte Position Abfallentsorgung, Baumisch.
Menge: 5350,000 m²

**2.3.60 Paletten packen und beschriften**
Paletten packen und beschriften
gemäß vorangestellter Ausführungsbeschreibung 4.1.
Sortierte und bearbeitete Stäbe auf Paletten setzen, verpacken, beschriften. Die Paletten sind ins Erdgeschoss in den Gebäudebereich zu verbringen, von wo aus der Abtransport erfolgt.
Folgender Ansatz liegt der Mengenermittlung zu Grunde:
ca. Anzahl Stäbe pro Palette:
50er: 24 Stäbe x 45 Lagen = 1080 Stäbe
40er: 30 Stäbe x 45 Lagen = 1350 Stäbe
20er: 60 Stäbe x 45 Lagen = 2700 Stäbe
Abgerechnet wird pro Stück Palette.
Menge: 120,000 St

**2.3.70 Transport Paletten**
Transport Paletten
Verbringen der vorbeschriebenen Paletten zum endgültigen Einlagerungsort gemäß Ausführungsbeschreibung 4.2.
Vergütet wird die Leistung pro Palette.
Menge: 120,000 St

**2.3.80 Abbruch Massivholzdielen**
Abbruch von Belag aus Massivholzdielen aus Holz/Holzwerkstoff, vollflächig verklebt, im Rahmen einer Teilabbruchmaßnahme, nicht schadstoffbelastet,
Abfall ist nicht gefährlich, Altholzkategorie A II,
Abbruchdicke '2' cm, Wichte des Abbruchstoffes
DIN EN 1991-1-1 7,5 kN/m3, mit gemäß Gutachten ungefährlichen Kleberresten, Ausführung innerhalb des Bauwerks,
Geräteeinsatz ist möglich, max. Gesamtgewicht bis
0,2 t, Ausführung staubarm TRGS 559,
aufgenommene Stoffe sammeln, im Behälter des AN lagern, Behältergröße über 5 bis 7 m3, auf LKW des AN laden,
die Entsorgung wird gesondert vergütet.
Arbeitsbereich: ehemaliges Museumscafé im Erdgeschoss und auf der diesem Raumbereich zugeordneten Galerieebene.
Menge: 340,000 m2

**2.3.90 Abbruch Sockelleisten Museumscafé.**
Abbruch Sockelleisten Museumscafé.
Abbruch der Deckleiste aus Holz, aus Laubholz, Querschnitt B/H 20/120 mm, geklebt. im Rahmen einer Teilabbruchmaßnahme, nicht schadstoffbelastet,
Abfall ist nicht gefährlich, Altholzkategorie A II,
Abbruchdicke '2' cm, Wichte des Abbruchstoffes
DIN EN 1991-1-1 7,5 kN/m3, mit gemäß Gutachten ungefährlichen Kleberresten, Ausführung innerhalb des Bauwerks,
Geräteeinsatz ist möglich, max. Gesamtgewicht bis
0,2 t, Ausführung staubarm TRGS 559,
aufgenommene Stoffe sammeln, im Behälter des AN lagern, Behältergröße über 5 bis 7 m3, auf LKW des AN laden,
die Entsorgung wird gesondert vergütet.
Arbeitsbereich: ehemaliges Museumscafé im Erdgeschoss und auf der diesem Raumbereich zugeordneten Galerieebene.
Menge: 100,000 m

#### Untertitel 2.4 Abfallentsorgung, Verwertung und Beseitigung

**2.4.10 Abfall nicht gefährlich AVV170201 nicht schadstoffbelastet LKW AN transp. entsorgen Verwertungsanlage bis 50km Vergüt.Entsorg. AN**
STLB-Bau 2025-10 087
Bau- und Abbruchabfälle, Holz, Glas und Kunststoff,
nicht gefährlich, Abfallschlüssel nach AVV (Abfallverzeichnis-Verordnung) 170201 Bau-/Abbruchabfall Holz,
nicht schadstoffbelastet, Altholzkategorie A II,
auf Baustelle lagernd, in Behälter AN laden, mit LKW des AN transportieren, entsorgen, max. Gesamtgewicht ohne Beschränkung, Behältergröße über 5 bis 7 m3, zur Verwertungsanlage, Transportweg bis 50 km, Vergütung der Entsorgung übernimmt AN.
Menge: 12,000 t
Leistungsbereichkatalog: 087

**2.4.20 Abfall nicht gefährlich AVV170201 nicht schadstoffbelastet LKW AN transp. entsorgen Verwertungsanlage bis 50km Vergüt.Entsorg. AN**
STLB-Bau 2025-10 087
Bau- und Abbruchabfälle, Holz, Glas und Kunststoff,
nicht gefährlich, Abfallschlüssel nach AVV (Abfallverzeichnis-Verordnung) 170201 Bau-/Abbruchabfall Holz,
nicht schadstoffbelastet, Altholzkategorie A I,
auf Baustelle lagernd, in Behälter AN laden, mit LKW des AN transportieren, entsorgen, max. Gesamtgewicht ohne Beschränkung, Behältergröße über 5 bis 7 m3, zur Verwertungsanlage, Transportweg bis 50 km, Vergütung der Entsorgung übernimmt AN.
Menge: 30,000 t
Leistungsbereichkatalog: 087

**2.4.30 Abfall nicht gefährlich AVV170904 nicht schadstoffbelastet LKW AN transp. entsorgen Verwertungsanlage bis 50km Vergüt.Entsorg. AN**
STLB-Bau 2025-10 087
Sonstige Bau- und Abbruchabfälle,
nicht gefährlich, Abfallschlüssel nach AVV (Abfallverzeichnis-Verordnung) 170904 gemischte Bau- und Abbruchabfälle,
nicht schadstoffbelastet,
auf Baustelle lagernd, in Behälter AN laden, mit LKW des AN transportieren, entsorgen, max. Gesamtgewicht ohne Beschränkung, Behältergröße über 5 bis 7 m3, zur Verwertungsanlage, Transportweg bis 50 km, Vergütung der Entsorgung übernimmt AN.
Menge: 1,000 t
Leistungsbereichkatalog: 087

### Titel 3 Baukonstruktion

#### Untertitel 3.1 Schutzmaßnahmen

*Hinweis: Ausführungsbeschreibung 5 - Schutzmaßnahmen*
Ausführungsbeschreibung 5 - Schutzmaßnahmen
Durch den AN sind in allen Gebäudebereichen unterschiedliche Schutzmaßnahmen auszuführen. Hierfür gelten die vorangestellten Vorbemerkungen, Hinweise und die Ausführungsbeschreibung 1. Die Schutzmaßnahmen sind über den Zeitraum der vorgezogenen Maßnahmen durch den AN vorzuhalten.
Im Anschluss bleiben die Schutzmaßnahmen vor Ort, sollen also nicht durch den AN zurückgebaut werden.
Bodenflächen Hartfaserpappe und OSB:
- Schutz von Bodenflächen, verrutschsicher, alle Stöße
  verklebt, mit Hartfaserpappe und Vlies
- Schutz von Treppenläufen und Zwischenpodesten
  mit OSB-Platten
- Schutz von Bodenflächen Lastenaufzug mit OSB-Platten
Wandfläche / Stützen OSB:
- Schutz von Natursteinflächen im Bereich öffentliche
  Sanitärbereiche einschl. Türelementen
- Schutz von Glaswandflächen
- Schutz Garderobenbereiche
- Schutz Wandflächen Lastenaufzug
- Schutz Stützen mit Travertinbekleidung
- Schutzbelag Treppengeländer
Die Schutzwände sind als Holzunterkonstruktion mit einer Belegung mit OSB-Platten zu errichten. Die Wände können nicht an anschließenden Bauteilen verankert werden und müssen daher zwischen Wand-, Boden- und Deckenflächen "geklemmt" werden, jeweils umlaufend gepuffert, mit z.B. Schaumstoffbändern. In den Wänden sind teilweise Türelemente einzubauen. Die notwendigen Unterkonstruktionen und Türblätter werden über die Position Türen vergütet.
Schutzwände freistehend:
- Schutzeinhausung freistehend, Drehtür Hauptzugang
- freistehende Schutzwand, einschl. Fluchttüranlage
  in Achse / K 6-7, zur Trennung des
  Baustellenbereiches von den Bereichen mit
  Museumsbetrieb
Einbauteile:
- Schutz Türelemente
Es sind sowohl Türelemente im Bereich der Baustelle zu schützen als auch in Bereichen, die noch durch das Museum genutzt werden. Während die Schutzmaßnahmen im Bereich der Baustelle einmalig eingebaut und vorgehalten werden, müssen die Türelemente im Bereich von Transportwegen über mobile Schutzkonstruktionen während der jeweiligen Transporte geschützt werden. Diese Schutzkonstruktionen sind nach Abschluss der Transporte immer wieder zurückzubauen. Dies kann z.B. über freistehende Winkelelemente erfolgen, bestehend aus Holzwerkstoffplatten mit rückseitiger Schaumstofflage, Ausführung nach Wahl des AN. Alle betreffenden Türelemente sind zweiflügelig. Abgerechnet wird pro Türelement, das jeweils zu schützen ist. Die einzusetzenden Plattenwerkstoffe aus Holz müssen dem Gütesiegel Blauer Engel DE-UZ 76, Ausgabe 2016 Version 12, oder gleichwertig, hinsichtlich der Kriterien für SVHC, VOC/SVOC, Halogene, Biozide sowie Formaldehyd, entsprechen.
Grundlage:
Architektenplanung, Grundrisse 1:100
Fotodokumentation Anlage 10.1

**3.1.10 Schutzbekl.-belag Hartfaserpl. Bodenflächen**
STLB-Bau 2025-10 000
Schutzvorrichtung als Bekleidung/Belag für Bodenflächen, aus Hartfaserplatten und Vlies, Verlegeausführung rutschfest, Dicke 3 bis 6 mm, herstellen, Abrechnung nach bekleideter/belegter Fläche, Ausführung gemäß Einzelbeschreibung,
Einzelbeschreibungs-Nr '1, gemäß vorangestellter Ausführungsbeschreibung 5, in allen Bereichen und Geschossen des Gebäudes in Einzelflächen von 8 bis 200qm.'
.
Menge: 1500,000 m2
Leistungsbereichkatalog: 000

**3.1.20 Schutzbekl.-belag Hartfaserpl. Vlies D 3-6mm vorhalten**
STLB-Bau 2025-10 000
Schutzvorrichtung als Bekleidung/Belag für Bodenflächen, aus Hartfaserplatten und Vlies, Dicke 3 bis 6 mm, vorhalten,
Positionsmenge = Produkt aus '1500 qm'
(Vorhaltemenge)
mal '17 Wo'
(Vorhaltedauer)
Abrechnung nach bekleideter/belegter Fläche.
Menge: 25500,000 m2Wo
Leistungsbereichkatalog: 000

**3.1.30 Schutz Treppe Achse 2-4**
*** Bezugsbeschreibung
STLB-Bau 2025-10 000
Schutzvorrichtung als Bekleidung/Belag für Treppen, im Innenbereich, gerader Lauf, mit Tritt- und Setzstufen,
Steigungen '48' St,
Höhe Steigung '17' cm,
Tiefe Treppenauftritt '30' cm, mit 3 Podesten, aus OSB-Platten, Dicke über 9 bis 14 mm, herstellen, Abrechnung nach bekleideter/belegter Fläche, Ausführung gemäß Einzelbeschreibung,
Einzelbeschreibungs-Nr '1, gemäß vorangestellter Ausführungsbeschreibung 5, im Bereich des Haupttreppenlaufes Achse 2-4, vom Foyerbereich ins 1. Obergeschoss, in Einzelflächen.'
.
Menge: 170,000 m2
Leistungsbereichkatalog: 000

**3.1.40 Schutz Treppe Achse 10-11**
*** wie Position 3.1.30
Bereich des Haupttreppenlaufes Achse 10-11, vom Foyerbereich ins 1. Obergeschoss, in Einzelflächen.
Menge: 170,000 m2

**3.1.50 Schutzbekl.-belag Steigungen 48 St T 30 cm OSB D 9-14mm vorhalten**
STLB-Bau 2025-10 000
Schutzvorrichtung als Bekleidung/Belag für Treppen, im Innenbereich, gerader Lauf, mit Tritt- und Setzstufen,
Steigungen '48' St,
Höhe Steigung '17' cm,
Tiefe Treppenauftritt '30' cm, mit 3 Podesten, aus OSB-Platten, Dicke über 9 bis 14 mm, vorhalten,
Positionsmenge = Produkt aus '340 qm'
(Vorhaltemenge)
mal '17 Wo'
(Vorhaltedauer)
Abrechnung nach bekleideter/belegter Fläche.
Menge: 5780,000 m2Wo
Leistungsbereichkatalog: 000

**3.1.60 Schutz Aufzug Boden Achse M-L/2**
STLB-Bau 2025-10 000
Schutzvorrichtung als Bekleidung/Belag für Bodenflächen, im Innenbereich, aus OSB-Platten, Dicke über 9 bis 14 mm, herstellen, Abrechnung nach bekleideter/belegter Fläche, Ausführung gemäß Einzelbeschreibung,
Einzelbeschreibungs-Nr '1, gemäß vorangestellter Ausführungsbeschreibung 5, Bodenfläche des Lastenaufzugs Achse M-L/2, Abmessungen ca. 3 x 3m.'
.
Menge: 9,000 m2
Leistungsbereichkatalog: 000

**3.1.70 Schutzbekl.-belag Aufzug OSB D 9-14mm vorhalten**
STLB-Bau 2025-10 000
Schutzvorrichtung als Bekleidung/Belag für Bodenflächen, im Innenbereich, aus OSB-Platten, Dicke über 9 bis 14 mm, vorhalten,
Positionsmenge = Produkt aus '9qm'
(Vorhaltemenge)
mal '17Wo'
(Vorhaltedauer)
Abrechnung nach bekleideter/belegter Fläche.
Menge: 153,000 m2Wo
Leistungsbereichkatalog: 000

**3.1.80 Schutzbekl.-belag UK OSB D 9-14mm Wandflächen**
STLB-Bau 2025-10 000
Schutzvorrichtung als Bekleidung/Belag an Wandflächen, einschl. Unterkonstruktion, aus OSB-Platten, Dicke über 9 bis 14 mm, Höhe über 2 bis 3 m, herstellen, Abrechnung nach bekleideter/belegter Fläche, Ausführung gemäß Einzelbeschreibung,
Einzelbeschreibungs-Nr '1, gemäß vorangestellter Ausführungsbeschreibung 5, in allen Bereichen und Geschossen des Gebäudes in Einzelflächen.'
.
Menge: 600,000 m2
Leistungsbereichkatalog: 000

**3.1.90 Schutzbekl.-belag UK OSB D 9-14mm H 2-3m vorhalten**
STLB-Bau 2025-10 000
Schutzvorrichtung als Bekleidung/Belag an Wandflächen, einschl. Unterkonstruktion, aus OSB-Platten, Dicke über 9 bis 14 mm, Höhe über 2 bis 3 m, vorhalten,
Positionsmenge = Produkt aus '600qm'
(Vorhaltemenge)
mal '17Wo'
(Vorhaltedauer)
Abrechnung nach bekleideter/belegter Fläche.
Menge: 10200,000 m2Wo
Leistungsbereichkatalog: 000

**3.1.100 Staubschutz Trag-UK Aussteifung Plane H 5-6m herstellen**
STLB-Bau 2025-10 000
Schutzvorrichtung als Staubschutz in Gebäuden, einschl. Trag- und Unterkonstruktion sowie Aussteifung, aus Planen, Höhe über 5 bis 6 m, herstellen, Abrechnung nach bespannter Fläche.
Menge: 120,000 m2
Leistungsbereichkatalog: 000

**3.1.110 Staubschutz Trag-UK Aussteifung Plane H 5-6m vorhalten**
STLB-Bau 2025-10 000
Schutzvorrichtung als Staubschutz in Gebäuden, einschl. Trag- und Unterkonstruktion sowie Aussteifung, aus Planen, Höhe über 5 bis 6 m, vorhalten,
Positionsmenge = Produkt aus '120qm'
(Vorhaltemenge)
mal '17Wo'
(Vorhaltedauer)
Abrechnung nach bespannter Fläche.
Menge: 2040,000 m2Wo
Leistungsbereichkatalog: 000

**3.1.120 Schutzbekl.-belag Aufzug Wand UK OSB D 9-14mm H 2-3m herstellen**
STLB-Bau 2025-10 000
Schutzvorrichtung als Bekleidung/Belag an Wandflächen, einschl. Unterkonstruktion, aus OSB-Platten, Dicke über 9 bis 14 mm, Höhe über 2 bis 3 m, herstellen, Abrechnung nach bekleideter/belegter Fläche, Ausführung gemäß Einzelbeschreibung,
Einzelbeschreibungs-Nr '1, gemäß vorangestellter Ausführungsbeschreibung 5, Wandflächen des Lastenaufzugs Achse M-L/2, einschl. Aussparungen für das Bedientableau.'
.
Menge: 25,000 m2
Leistungsbereichkatalog: 000

**3.1.130 Schutzbekl.-belag Aufzug UK OSB D 9-14mm H 2-3m vorhalten**
STLB-Bau 2025-10 000
Schutzvorrichtung als Bekleidung/Belag an Wandflächen, einschl. Unterkonstruktion, aus OSB-Platten, Dicke über 9 bis 14 mm, Höhe über 2 bis 3 m, vorhalten,
Positionsmenge = Produkt aus '25qm'
(Vorhaltemenge)
mal '17Wo'
(Vorhaltedauer)
Abrechnung nach bekleideter/belegter Fläche.
Menge: 25,000 m2Wo
Leistungsbereichkatalog: 000

**3.1.140 Schutz Travertin Stützen, quadratisch im Grundriss**
Schutz Travertin-Stützen, quadratisch im Grundriss.
Schutzvorrichtung als Bekleidung/Belag an Wandflächen, einschl. Unterkonstruktion, aus OSB-Platten,
Dicke über 9 bis 14mm, Höhe über 2 bis 3m, herstellen, im Bereich von natursteinverkleideten Stützen mit quadratischem Grundriss, Abrechnung nach Stück bekleideter Stütze.
Da sowohl im Sockelbereich als auch im Bereich der Reviklappen auf ca. 4,00m Höhe die Stützen im Rahmen der Maßnahme zugänglich sein müssen (Rückbau Reviklappen, Rückbau Sockelleisten, Rückbau Bodenbeläge), soll die OSB-Bekleidung mit entsprechender UK auf den umlaufenden Sockel unten aufgelegt werden und als "schwebende" Banderole um die Stütze gelegt werden.
Abmessungen Stütze: 55 x 55cm
Höhe Bekleidung: 3,00m
abgerechnet wird pro Stütze.
Einbauort: EG Eingangshalle, 1.OG Ausstellung.
Menge: 76,000 St

**3.1.150 Schutz Travertin Stützen, vorhalten**
Schutz Travertin-Stützen, vorhalten
Schutzvorrichtung als Bekleidung/Belag an Wandflächen, einschl. Unterkonstruktion, aus OSB-Platten,
Dicke über 9 bis 14mm, Höhe über 2 bis 3m, vorhalten
im Bereich von natursteinverkleideten Stützen mit
Positionsmenge = Produkt aus
76St
(Vorhaltemenge)
mal
17Wo
(Vorhaltedauer)
Abrechnung nach Stück bekleideter Stütze.
Menge: 8500,000 StWo

**3.1.160 Schutzbekl.-belag UK OSB D 9-14mm Treppengeländer**
STLB-Bau 2025-10 000
Schutzvorrichtung als Bekleidung/Belag für Treppengeländer einschl. Handlauf, einschl. Unterkonstruktion, gerader Lauf, beidseitig, aus OSB-Platten, Dicke über 9 bis 14 mm, herstellen, Abrechnung nach bekleideter/belegter Fläche, Ausführung gemäß Einzelbeschreibung,
Einzelbeschreibungs-Nr '1, gemäß vorangestellter Ausführungsbeschreibung 5, im Bereich der beiden Haupttreppen vom Foyerbereich ins 1. Obergeschoss und umlaufend um den Treppenausschnitt im 1. Obergeschoss.'
.
Menge: 160,000 m2
Leistungsbereichkatalog: 000

**3.1.170 Schutzbekl.-belag UK OSB D 9-14mm vorhalten**
STLB-Bau 2025-10 000
Schutzvorrichtung als Bekleidung/Belag für Treppengeländer einschl. Handlauf, einschl. Unterkonstruktion, gerader Lauf, beidseitig, aus OSB-Platten, Dicke über 9 bis 14 mm, vorhalten,
Positionsmenge = Produkt aus '160qm'
(Vorhaltemenge)
mal '17Wo'
(Vorhaltedauer)
Abrechnung nach bekleideter/belegter Fläche.
Menge: 2720,000 m2Wo
Leistungsbereichkatalog: 000

**3.1.180 Schutzwand Trag-UK Aussteifung OSB D 9-14mm H 2-3m herstellen**
STLB-Bau 2025-10 000
Schutzwand in Gebäuden, einschl. Trag- und Unterkonstruktion sowie Aussteifung, aus OSB-Platten, Dicke über 9 bis 14 mm, Höhe über 2 bis 3 m, herstellen, Abrechnung nach bekleideter/belegter Fläche, Ausführung gemäß Einzelbeschreibung,
Einzelbeschreibungs-Nr '1, gemäß vorangestellter Ausführungsbeschreibung 5,  freistehende Schutzwand einschl.Fluchttüranlage
in Achse / K 6-7, zur Trennung des Baustellenbereiches von den Bereichen mit Museumsbetrieb,
Achse A 6-7 Schutz Drehtür.'
.
Menge: 170,000 m2
Leistungsbereichkatalog: 000

**3.1.190 Schutzwand Trag-UK Aussteifung OSB D 9-14mm H 2-3m vorhalten**
Schutzwand in Gebäuden, einschl. Trag- und Unterkonstruktion sowie Aussteifung, aus OSB-Platten, Dicke über 9 bis 14mm, Höhe über 2 bis 3m, vorhalten,
Positionsmenge = Produkt aus
170qm
(Vorhaltemenge)
mal
17Mo
(Vorhaltedauer)
Abrechnung nach bekleideter/belegter Fläche, Ausführung.
Menge: 2890,000 m2Wo

**3.1.200 Türelement, 1. flgl. in Wandbekleidung**
Türelement, 1. flgl. in  Wandbekleidung
in vorbeschriebener Schutzbekleidung im Bereich vorhandener Türöffnungen, einschl. dreiseitig umlaufender "Zarge" aus Kantholz, in Verbindung zur Unterkonstruktion der Schutzwand,
einschl. Holztürblatt, einschl. Bänder,  einschl. einfachem Schlosskasten Beschlag Drücker/Drücker, die Türen müssen nicht abgeschlossen werden.
Abmessungen BxH: 1,00 x 2,00m
Einbauort: Erdgeschoss, Bereich Besucher WC.
Menge: 5,000 St

**3.1.210 Türelement, 1. flgl. in Schutzwand Drehtür**
Türelement, 1. flgl. Drehtür
in vorbeschriebener freistehender Wandkonstruktion vor der Drehtür Achse 6-7 /A, einschl. dreiseitig umlaufender "Zarge" aus Kantholz, in Verbindung zur Unterkonstruktion der Schutzwand,
einschl. Holztürblatt, einschl. Bänder,  einschl.  PZ Einsteckschloss, Aussparung Beschlag Drücker/Drücker.
Abmessungen BxH: 1,00 x 2,00m
Einbauort: Erdgeschoss, Bereich Drehtür.
Menge: 1,000 St

**3.1.220 Türelement, 1. flgl. als Fluchttür**
Türelement, 1. flgl.als Fluchttür
in vorbeschriebener freistehender Wandkonstruktion im Bereich Achse 6-7 / K, einschl. dreiseitig umlaufender Unterkonstruktion aus Kantholz, in Verbindung zur Unterkonstruktion der Schutzwand, als einfache Blechtür ohne Brandschutzanforderung, einschl. Bänder, einschl. PZ Panikeinsteckschloss, einschließlich Panikbeschlag einseitig in Fluchtrichtung, Beschlag Drücker/Drücker.
Abmessungen BxH: 1,00 x 2,00m
Einbauort: Erdgeschoss, Bereich Achse 6-7 / K.
Menge: 2,000 St

**3.1.230 Türelemente, vorhalten**
Türelemente, vorhalten
vorbeschriebene Türelemente in Schutzverkleidungen oder freistehenden Schutzwänden vorhalten
Positionsmenge = Produkt aus
7St
(Vorhaltemenge)
mal
17Wo
(Vorhaltedauer)
Abrechnung nach Stück Türelement.
Menge: 119,000 StWo

**3.1.240 Schutzbekl.-belag UK 8-10m2 OSB D 9-14mm Türöffnungen**
STLB-Bau 2025-10 000
Schutzvorrichtung als Bekleidung/Belag an Türöffnungen, einschl. Unterkonstruktion, Oberkante Öffnung über 3 bis 4 m, Einzelgröße über 8 bis 10 m2, aus OSB-Platten, Dicke über 9 bis 14 mm, herstellen, Ausführung gemäß Einzelbeschreibung,
Einzelbeschreibungs-Nr '1, gemäß vorangestellter Ausführungsbeschreibung 5, im Bereich der Baustelle im Erdgeschoss, an zweiflügeligen Türen, die mit der Schutzeinrichtung offenzuhalten sind und deren Flügel mitzuschützen sind. Es handelt sich jeweils um zweiflügelige Türen.
Abgerechnet wird pro Türelement.'
.
Menge: 15,000 St
Leistungsbereichkatalog: 000

**3.1.250 Schutzbekl.-belag UK 8-10m2 OSB D 9-14mm Türöffnungen mobiler Schutz**
STLB-Bau 2025-10 000
Schutzvorrichtung als Bekleidung/Belag an Türöffnungen, einschl. Unterkonstruktion, Oberkante Öffnung über 3 bis 4 m, Einzelgröße über 8 bis 10 m2, aus OSB-Platten, Dicke über 9 bis 14 mm, herstellen, Ausführung gemäß Einzelbeschreibung,
Einzelbeschreibungs-Nr '1, gemäß vorangestellter Ausführungsbeschreibung 5, als mobiler Schutz im Bereich von Transportwegen, im Bereich der Baustelle in allen Geschossen, an zweiflügeligen Türen, die mit der Schutzeinrichtung offenzuhalten sind und deren Flügel mitzuschützen sind. Es handelt sich jeweils um zweiflügelige Türen. Abgerechnet wird pro Türelement.'
.
Menge: 20,000 St
Leistungsbereichkatalog: 000

**3.1.260 Auf- und Abbau Schutz Türelemente**
Auf- und Abbau der vorbeschriebenen Schutzkonstruktion an Türelementen für den Abtransport des zurückzubauenden Materials.
Abgerechnet wird pro Türelement und Aktion "Abtransport".
Die Schutzelemente müssen jeweils spätestens zum Feierabend zurückgebaut sein.
Menge: 600,000 St

**3.1.270 Schutzbekl.-belag UK 8-10m2 OSB D 9-14mm vorhalten**
STLB-Bau 2025-10 000
Schutzvorrichtung als Bekleidung/Belag an Türöffnungen, einschl. Unterkonstruktion, Oberkante Öffnung über 3 bis 4 m, Einzelgröße über 8 bis 10 m2, aus OSB-Platten, Dicke über 9 bis 14 mm, vorhalten,
Positionsmenge = Produkt aus '20St'
(Vorhaltemenge)
mal '17Wo'
(Vorhaltedauer).
Menge: 595,000 StWo
Leistungsbereichkatalog: 000

**3.1.280 Rampe**
Rampe
Für den Abtransport der Materialien ist im Bereich der beiden Stufen vor dem Tor in Achse 1F-G eine mobile Rampenkonstruktion aus Holzwerkstoffplatten aufzubauen. Die Rampe ist nach Abschluss der Transporte immer wieder zurückzubauen. Ausführung nach Wahl des AN.
Die Rampenkonstruktion wird gegebenenfalls auch von weiteren am Bau tätigen Firmen genutzt.
Abmessungen L/B/H: ca.2,50 x 4,00 x 0-0,30m
Einbauort: Achse 1/F-E.
Menge: 1,000 St

**3.1.290 Auf- und Abbau Rampe**
Auf- und Abbau der vorbeschriebenen Rampe
für den Abtransport des zurückzubauenden Materials.
Abgerechnet wird pro Aktion "Abtransport".
Die Rampe muss jeweils spätestens zum Feierabend zurückgebaut sein.
Menge: 150,000 St

**3.1.300 Rampe vorhalten**
Rampe vorhalten
vorbeschriebene Rampenkonstruktion  vorhalten,
Positionsmenge = Produkt aus
1St
(Vorhaltemenge)
mal
17Wo
(Vorhaltedauer).
Menge: 17,000 StWo

### Titel 4 Dokumentation

#### Untertitel 4.1 Dokumentation

*Hinweis: Ausführungsbeschreibung 6 - Dokumentation*
Ausführungsbeschreibung 6 - Dokumentation
Dokumentation unter Zugrundelegung des Anhangs der Dokumentationsrichtlinie 02/2008 des BBR. Gilt für die
- Kennzeichnung und Strukturierung,
- AKS - Allgemeines Kennzeichnungs- System
- CAD-Vorgaben
- Ordner

Die Anforderungen an die vom AN zu erstellende Dokumentation zu Art und Umfang der Kennzeichnung, zur Anwendung des AKS sowie zu CAD-Vorgaben werden nach Auftragserteilung entsprechend der Kapitel 1, 2 und 3 und den zugehörigen Anhängen und Formatvorlagen in Kapitel 6 der Dokumentationsrichtlinie 02/2008 des BBR konkretisiert.

Die vollständige Dokumentationsrichtlinie kann im Internet unter www.bbr.bund.de unter der Rubrik "Planen und Bauen" - Baufachlicher Service - Dokumentationsrichtlinie eingesehen werden.

Umfang und Format:
Alle Unterlagen sind in Papierform 3-fach zu übergeben.

Neben der Papierform sind alle genannten, durch den AN erstellten Unterlagen als Dateien in einem Austauschformat (digital, gem. Dokumentationsrichtlinie) ebenfalls 3-fach dem AG zur Verfügung zu stellen.

**4.1.10 Dokumentation**
Dokumentation
gemäß vorangestellter Ausführungsbeschreibung 6
Menge: 1,000 St

### Titel 5 Stundenlohnarbeiten

#### Untertitel 5.1 Stundenlohnarbeiten

**5.1.10 Helfer/-in sämtliche Kosten/Zuschläge**
STLB-Bau 2025-10 091
Stundenlohnarbeiten durch Helfer/-in
der Verrechnungssatz für die jeweilige Arbeitskraft umfasst sämtliche Aufwendungen wie Lohn- und Gehaltskosten, Lohn- und Gehaltsnebenkosten, Zuschläge, lohngebundene und lohnabhängige Kosten, sonstige Sozialkosten, Gemeinkosten, Wagnis und Gewinn.
Menge: 50,000 h
Leistungsbereichkatalog: 091

**5.1.20 Baufacharbeiter/-in sämtliche Kosten/Zuschläge**
STLB-Bau 2025-10 091
Stundenlohnarbeiten durch Baufacharbeiter/-in
der Verrechnungssatz für die jeweilige Arbeitskraft umfasst sämtliche Aufwendungen wie Lohn- und Gehaltskosten, Lohn- und Gehaltsnebenkosten, Zuschläge, lohngebundene und lohnabhängige Kosten, sonstige Sozialkosten, Gemeinkosten, Wagnis und Gewinn.
Menge: 50,000 h
Leistungsbereichkatalog: 091
